# Main-courante pour personnes à mobilité réduite, en réadaptation et du troisième âge, en aluminium

- Propriété du fichier: CYPE Ingenieros S.A.
- Format: FIEBDC-3/2016
- Logiciel: Générateur de prix de la construction. CYPE Ingenieros, S.A.
- Date: 13/06/2024
- Devise: EUR
- Coûts indirects: 3 %
- Frais généraux: 13 %
- Bénéfice: 6 %
- TVA: 20 %

## T Équipements techniques

### TB Équipements sanitaires

#### TBQ Équipements et accessoires PMR

**TBQ120** m Main-courante pour personnes à mobilité réduite, en réadaptation et du troisième âge, en aluminium.
Main courante pour personnes à mobilité réduite, en réadaptation et du troisième âge, placé au mur, en aluminium et nylon, de 35 mm de diamètre. Comprend les éléments de fixation.
Inclut: Mise en place, nivellement et fixation des éléments de support. Nettoyage de l'élément.
Critère pour le métré: Longueur mesurée aux axes, selon documentation graphique du Projet.
Critère pour le mémoire: On mesurera le nombre d'unités réellement mises en place selon les spécifications du Projet.

| Code | U | Désignation | Quantité | Prix | Montant |
|---|---|---|---|---|---|
| mt31abp150o | m | Main courante pour personnes à mobilité réduite, en réadaptation et du troisième âge, en aluminium et nylon, de 35 mm de diamètre, fourni avec pièces auxiliaires de finition de section courbe. (matériau) | 1 | 114.17 | 114.170 |
| mo107 | h | Ouvrier professionnel II/OP plombier. (main-d'œuvre) | 0.34 | 25.99 | 8.837 |
| % | % | Frais de chantier des unités d'ouvrage | 2 % | 123.007 | 2.460 |
|  |  | Coûts directs |  |  | 125.467 |

Déchets:
- pose: mt31abp150o; facteur de déchet 0.024

## Ressources

**mt31abp150o** m Main courante pour personnes à mobilité réduite
Données techniques: Coût énergétique 69.065 MJ; Émission de CO2 5.065 kg; Code CED 17 04 02; Masse de l'élément 0.61 kg; Volume 0.000407 m3
Déchets:
- emballage: re170203 Plastique. (composant de déchet); quantité 0.008 kg; Code CED 17 02 03; Masse de l'élément 1 kg; Volume 0.001667 m3
