# Groupe hydraulique avec échangeur pour production d'E.C.S

- Propriété du fichier: CYPE Ingenieros S.A.
- Format: FIEBDC-3/2016
- Logiciel: Générateur de prix de la construction. CYPE Ingenieros, S.A.
- Date: 24/05/2024
- Devise: EUR
- Coûts indirects: 3 %
- Frais généraux: 13 %
- Bénéfice: 6 %
- TVA: 20 %

## T Équipements techniques

### TC ECS et chauffage

#### TCE Systèmes de conduction d'eau

**TCE380** U Groupe hydraulique avec échangeur pour production d'E.C.S.
Station de transfert pour installation centralisée de chauffage pour la production d'E.C.S. et chauffage individuelle dans logement, puissance utile de chauffage 15 kW, puissance d'E.C.S. 35 kW, de 635x450x210 mm, avec échangeur à plaques, pour mise en place visible. Comprend les vannes d'isolement, les éléments de montage et les accessoires nécessaires à son bon fonctionnement.
Inclut: Implantation. Mise en place et fixation. Connexion. Mise en marche.
Critère pour le métré: Nombre d'unités prévues, selon documentation graphique du Projet.
Critère pour le mémoire: On mesurera le nombre d'unités réellement exécutées selon les spécifications du Projet.

| Code | U | Désignation | Quantité | Prix | Montant |
|---|---|---|---|---|---|
| mt38bur500a | U | Station de transfert pour installation centralisée de chauffage pour la production d'E.C.S. et chauffage individuelle dans logement, puissance utile de chauffage 15 kW, puissance d'E.C.S. 35 kW, de 635x450x210 mm, avec échangeur à plaques, pour mise en place visible. (matériau) | 1 | 1186.58 | 1186.580 |
| mt38bur502a | U | Thermostat pour station de transfert. (matériau) | 1 | 221.33 | 221.330 |
| mt37sve010b | U | Vanne à sphère en laiton nickelé à visser de 1/2". (matériau) | 4 | 4.95 | 19.800 |
| mt38www011 | U | Produits complémentaires pour installations d'E.C.S. (matériau) | 1 | 1.45 | 1.450 |
| mo004 | h | Compagnon professionnel III/CP2 chauffagiste. (main-d'œuvre) | 2.379 | 30.2 | 71.846 |
| mo103 | h | Ouvrier professionnel II/OP chauffagiste. (main-d'œuvre) | 2.379 | 25.99 | 61.830 |
| % | % | Frais de chantier des unités d'ouvrage | 2 % | 1562.836 | 31.257 |
|  |  | Coûts directs |  |  | 1594.093 |

## Ressources

**mt38bur500a** U Station de transfert pour installation centralisée de chauffage pour la production d'E.C.S. et chauffage individuelle
Données techniques: Coût énergétique 947.197 MJ; Émission de CO2 118.707 kg
Déchets:
- emballage: re150101 Emballages en papier et en carton. (composant de déchet); quantité 1.596 kg; Code CED 15 01 01; Masse de l'élément 1 kg; Volume 0.001333 m3

**mt37sve010b** U Vanne à sphère en laiton nickelé à visser de 1/2"
Données techniques: Coût énergétique 509.569 MJ; Émission de CO2 34.281 kg
Déchets:
- emballage: re150101 Emballages en papier et en carton; quantité 0.072 kg
