# Tuyauterie multicouche en polypropylène random copolymère/aluminium/polypropylène random copolymère (PP-R/Al/PP-R)

- Propriété du fichier: CYPE Ingenieros S.A.
- Format: FIEBDC-3/2016
- Logiciel: Générateur de prix de la construction. CYPE Ingenieros, S.A.
- Date: 25/10/2024
- Devise: EUR
- Coûts indirects: 3 %
- Frais généraux: 13 %
- Bénéfice: 6 %
- TVA: 20 %

## T Équipements techniques

### TN Canalisations pour fluides

#### TNM Multicouches

**TNM080** m Tuyauterie multicouche en polypropylène random copolymère/aluminium/polypropylène random copolymère (PP-R/Al/PP-R).
Tuyauterie constituée de tube multicouche en polypropylène random copolymère/aluminium/polypropylène random copolymère (PP-R/Al/PP-R), série 3,2, de 16 mm de diamètre extérieur et 2,2 mm d'épaisseur. Installation en surface. Comprend le matériau auxiliaire pour le montage et la fixation à l'ouvrage, les accessoires et les pièces spéciales.
Inclut: Implantation. Mise en place et fixation des tuyaux, des accessoires et des pièces spéciales.
Critère pour le métré: Longueur mesurée selon documentation graphique du Projet.
Critère pour le mémoire: On mesurera la longueur réellement exécutée selon les spécifications du Projet.

| Code | U | Désignation | Quantité | Prix | Montant |
|---|---|---|---|---|---|
| mt37toa401a | U | Matériau auxiliaire pour montage et fixation à l'ouvrage des tuyaux multicouche en polypropylène random copolymère/aluminium/polypropylène random copolymère (PP-R/Al/PP-R), série 3,2, de 16 mm de diamètre extérieur. (matériau) | 1 | 0.1 | 0.100 |
| mt37toa111ag | m | Tube multicouche en polypropylène random copolymère/aluminium/polypropylène random copolymère (PP-R/Al/PP-R), série 3,2, de 16 mm de diamètre extérieur et 2,2 mm d'épaisseur, selon NF EN ISO 15874-2, avec le prix augmenté de 30% pour cause d'accessoires et pièces spéciales. (matériau) | 1 | 3.75 | 3.750 |
| mo008 | h | Compagnon professionnel III/CP2 plombier. (main-d'œuvre) | 0.043 | 30.2 | 1.299 |
| mo107 | h | Ouvrier professionnel II/OP plombier. (main-d'œuvre) | 0.043 | 25.99 | 1.118 |
| % | % | Frais de chantier des unités d'ouvrage | 2 % | 6.267 | 0.125 |
|  |  | Coûts directs |  |  | 6.392 |

Déchets:
- pose: mt37toa111ag; facteur de déchet 0.0275044

## Ressources

**mt37toa111ag** m Tube multicouche en polypropylène random copolymère/aluminium/polypropylène random copolymère (PP-R/Al/PP-R)
Données techniques: Coût énergétique 10.952 MJ; Émission de CO2 0.455 kg; Code CED 17 02 03; Masse de l'élément 0.113 kg; Volume 0.000188 m3
