# Jarretière de fibre optique

- Propriété du fichier: CYPE Ingenieros S.A.
- Format: FIEBDC-3/2016
- Logiciel: Générateur de prix de la construction. CYPE Ingenieros, S.A.
- Date: 11/06/2025
- Devise: EUR
- Coûts indirects: 3 %
- Frais généraux: 13 %
- Bénéfice: 6 %
- TVA: 20 %

## T Équipements techniques

### TT Installations de télécommunication

#### TTI Réseaux de câbles à fibre optique

**TTI030** U Jarretière de fibre optique.
Jarretière de 0,5 m de longueur, constituée de câble diélectrique de 1 fibre optique monomode G657A2 et enveloppe de matériau thermoplastique ignifuge, sans halogènes, de 3 mm de diamètre, de faible atténuation et haute flexibilité, réaction au feu classe Dca-s2,d2,a2 selon FR EN 50575, et connecteur type SC/APC simple à chaque extrémité. Comprend les éléments de fixation.
Inclut: Pose des câbles. Connexion et contrôle de son bon fonctionnement.
Critère pour le métré: Nombre d'unités prévues, selon documentation graphique du Projet.
Critère pour le mémoire: On mesurera le nombre d'unités réellement exécutées selon les spécifications du Projet.

| Code | U | Désignation | Quantité | Prix | Montant |
|---|---|---|---|---|---|
| mt40foc100a | U | Jarretière de 0,5 m de longueur, constituée de câble diélectrique de 1 fibre optique monomode G657A2 et enveloppe de matériau thermoplastique ignifuge, sans halogènes, de 3 mm de diamètre, de faible atténuation et haute flexibilité, réaction au feu classe Dca-s2,d2,a2 selon FR EN 50575, et connecteur type SC/APC simple à chaque extrémité. (matériau) | 1 | 4.37 | 4.370 |
| mo001 | h | Compagnon professionnel III/CP2 installateur en télécommunications. (main-d'œuvre) | 0.015 | 31.65 | 0.475 |
| mo056 | h | Ouvrier professionnel II/OP installateur en télécommunications. (main-d'œuvre) | 0.015 | 27.24 | 0.409 |
| % | % | Frais de chantier des unités d'ouvrage | 2 % | 5.254 | 0.105 |
|  |  | Coûts directs |  |  | 5.359 |
