# Traçage de lignes de jeu sur piste de handball, sur revêtement vinylique sportif intérieur, avec peinture de polyuréthane

- Propriété du fichier: CYPE INGENIEROS, S.A.
- Format: FIEBDC-3/2002
- Devise: EUR
- Coûts indirects: 3.00 %
- Frais généraux: 13.00 %
- Bénéfice: 6.00 %
- TVA: 20.00 %

## A VRD et aménagements extérieurs

### AF Pistes sportives

#### AFP Peintures

**AFP040** U Traçage de lignes de jeu sur piste de handball, sur revêtement vinylique sportif intérieur, avec peinture de polyuréthane.
Fourniture et application, sur revêtement vinylique sportif intérieur, de peinture de polyuréthane, pour le marquage des lignes de jeu sur piste de handball. Comprend le nettoyage préalable de la poussière existante sur sa surface, l'implantation et le marquage du sol avec une bande adhésive des deux côtés des lignes de jeu.
Inclut: Nettoyage général de la surface support. Implantation. Rubanage. Application de la peinture.
Critère de métré de projet: Nombre d'unités prévues, selon documentation graphique du Projet.
Critère de mesure de l'ouvrage: On mesurera le nombre d'unités réellement exécutées selon les spécifications du Projet.

| Code | U | Désignation | Quantité | Prix | Montant |
|---|---|---|---|---|---|
| mt27pdj030 | kg | Peinture de polyuréthane pour traçage de lignes de jeu sur revêtement vinylique sportif intérieur, appliquée au pinceau. (matériau) | 5.150 | 6.50 | 33.48 |
| mt27wav020 | m | Bande adhésive de peintre. (matériau) | 210.000 | 0.06 | 12.60 |
| mo026 | h | Compagnon professionnel III/CP2 poseur de revêtements flexibles. (main-d'œuvre) | 6.065 | 24.11 | 146.23 |
| mo064 | h | Ouvrier professionnel II/OP poseur de revêtements flexibles. (main-d'œuvre) | 6.065 | 21.40 | 129.79 |
| % | % | Coûts directs complémentaires | 2 % | 322.10 | 6.44 |
|  |  | Coûts directs |  |  | 328.54 |
