# Marquage et signalisation de piste de tennis

- Propriété du fichier: CYPE INGENIEROS, S.A.
- Format: FIEBDC-3/2002
- Devise: EUR
- Coûts indirects: 3.00 %
- Frais généraux: 13.00 %
- Bénéfice: 6.00 %
- TVA: 20.00 %

## A VRD et aménagements extérieurs

### AF Pistes sportives

#### AFP Peintures

**AFP050** U Marquage et signalisation de piste de tennis, sur revêtement sportif indoor multicouche, avec peinture en polyuréthane, élastique, bicomposant, Compopaint 45 "COMPOSAN INDUSTRIAL Y TECNOLOGÍA", couleur jaune RAL 1018.
Marquage et signalisation de piste de tennis, sur revêtement sportif indoor multicouche, avec lignes de 5 cm de largeur, continues ou discontinues, par application au pinceau ou au rouleau de peinture en polyuréthane, élastique, bicomposant, Compopaint 45 "COMPOSAN INDUSTRIAL Y TECNOLOGÍA", couleur jaune RAL 1018, résistant aux rayons UV, aux intempéries et à l'abrasion, selon les normes fédératives.
Inclut: Préparation de la surface. Réalisation du marquage.
Critère de métré de projet: Nombre d'unités prévues, selon documentation graphique du Projet.
Critère de mesure de l'ouvrage: On mesurera le nombre d'unités réellement exécutées selon les spécifications du Projet.

| Code | U | Désignation | Quantité | Prix | Montant |
|---|---|---|---|---|---|
| mt47cit370d | kg | Peinture en polyuréthane, élastique, bicomposant, Compopaint 45 "COMPOSAN INDUSTRIAL Y TECNOLOGÍA", couleur jaune RAL 1018, résistant aux rayons UV, aux intempéries et à l'abrasion. (matériau) | 8.000 | 58.65 | 469.20 |
| mt47mpi030 | U | Rouleau de ruban adhésif. (matériau) | 16.000 | 2.40 | 38.40 |
| mo038 | h | Compagnon professionnel III/CP2 peintre. (main-d'œuvre) | 3.892 | 24.11 | 93.84 |
| mo076 | h | Ouvrier professionnel II/OP peintre. (main-d'œuvre) | 3.892 | 21.40 | 83.29 |
| % | % | Coûts directs complémentaires | 2 % | 684.73 | 13.69 |
|  |  | Coûts directs |  |  | 698.42 |
