# Lave-fonds manuel pour piscine, en aluminium

- Propriété du fichier: CYPE INGENIEROS, S.A.
- Format: FIEBDC-3/2002
- Devise: EUR
- Coûts indirects: 3.00 %
- Frais généraux: 13.00 %
- Bénéfice: 6.00 %
- TVA: 20.00 %

## A VRD et aménagements extérieurs

### AP Piscines

#### APA Accessoires

**APA060** U Lave-fonds manuel pour piscine, en aluminium.
Fourniture et mise en place de lave-fonds manuel pour piscine, en aluminium, formé par: manche télescopique et tuyau autoflottant pour connecter à la bouche d'aspiration ou au skimmer de la piscine. Totalement monté et testé par l'entreprise installatrice.
Inclut: Montage.
Critère de métré de projet: Nombre d'unités prévues, selon documentation graphique du Projet.
Critère de mesure de l'ouvrage: On mesurera le nombre d'unités réellement exécutées selon les spécifications du Projet.

| Code | U | Désignation | Quantité | Prix | Montant |
|---|---|---|---|---|---|
| mt47pep050l | U | Lave-fonds manuel pour piscine, en aluminium, formé par: manche télescopique et tuyau autoflottant pour connecter à la bouche d'aspiration ou au skimmer de la piscine. (matériau) | 1.000 | 66.33 | 66.33 |
| mo080 | h | Ouvrier professionnel II/OP monteur. (main-d'œuvre) | 0.113 | 21.40 | 2.42 |
| % | % | Coûts directs complémentaires | 2 % | 68.75 | 1.38 |
|  |  | Coûts directs |  |  | 70.13 |
