# Piscine préfabriquée en polyester de 7,90x3,60x1,40 m (volume 43 m³)

- Propriété du fichier: CYPE INGENIEROS, S.A.
- Format: FIEBDC-3/2002
- Devise: EUR
- Coûts indirects: 3.00 %
- Frais généraux: 13.00 %
- Bénéfice: 6.00 %
- TVA: 20.00 %

## A VRD et aménagements extérieurs

### AP Piscines

#### APB Bassins

**APB030** U Piscine préfabriquée en polyester de 7,90x3,60x1,40 m (volume 43 m³).
Fourniture et montage d'une piscine préfabriquée compacte réalisée en atelier avec des couches successives de résines en polyester renforcées avec des fibres de verre jusqu'à atteindre une épaisseur de 1 cm, de forme rectangulaire, de dimensions 7,90x3,60x1,40 m (volume 43 m³), avec des marches de descente sur le perron du même matériau, finalisation de la surface polie et à tact doux, sans inclure l'excavation. Composée des éléments suivants: BASSIN avec skimmers, embouts d'impulsion, prise pour nettoyeur de fond et bouche d'évacuation; ÉQUIPEMENT COMPLET D'ÉPURATION et stérilisation de l'eau dans un abri préfabriqué en polyester; filtres; pompe monophasée, tuyaux et sables de silex; ÉQUIPEMENT ÉLECTRIQUE avec programmateur, thermique, contacteur, différentiel, etc; TUYAUTERIES en PVC 6 atm, en circuit fermé d'épuration; COURONNEMENT DE PISCINE avec arrêt périmétrique en pierre artificielle lavée de 50 cm de largeur; TRANSPORT ET DÉCHARGE jusqu'à 50 km de rayon et décharge avec grue jusqu'à 8 m. Comprend le dallage en béton armé de 10 cm d'épaisseur, réalisé avec béton C25/30 (XC2(F); D20; S2; Cl 0,4), le treillis soudé ST 60 100x250 mm en acier FE E 500, et le remblai périmétrique postérieur de graves. Totalement installée et en fonctionnement.
Inclut: Préparation de la surface d'appui. Mise en place et fixation des différents équipements. Mise en place et fixation des accessoires et des pièces spéciales. Remplissage périmétrique du bassin. Vérification du fonctionnement correct de l'installation.
Critère de métré de projet: Nombre d'unités prévues, selon documentation graphique du Projet.
Critère de mesure de l'ouvrage: On mesurera le nombre d'unités réellement exécutées selon les spécifications du Projet.

| Code | U | Désignation | Quantité | Prix | Montant |
|---|---|---|---|---|---|
| mt10haf030gOEg | m³ | Béton C25/30 (XC2(F) D20; S2; Cl 0,4), prêt à l'emploi, selon NF EN 206-1. (matériau) | 3.000 | 128.50 | 385.50 |
| mt07ame030fmb | m² | Treillis soudé ST 60 100x250 mm, avec fils de fer longitudinaux de 9 mm de diamètre et fils de fer transversaux de 9 mm de diamètre, acier Fe E 500, selon NF A35-080-2. (matériau) | 34.500 | 8.01 | 276.35 |
| mt47ppi010c | U | Piscine préfabriquée en polyester, 7,90x3,60x1,40 m (volume 43 m³), composée d'un bassin avec skimmers, de tuyaux d'impulsion, d'une prise lave-fonds et d'une bouche d'écoulement; équipement complet d'épuration et stérilisation de l'eau dans une cabine préfabriquée; équipement électrique, réseau de tuyauteries en PVC; escalier, accessoires et équipement de nettoyage. (matériau) | 1.000 | 8454.67 | 8454.67 |
| mt01arr010b | t | Grave de carrière, de 20 à 30 mm de diamètre. (matériau) | 35.000 | 7.23 | 253.05 |
| mt47ppi020c | U | Arrêt périmétrique en pierre artificielle pour le couronnement du bord d'une piscine préfabriquée en polyester, 7,90x3,60x1,40 m, volume 43 m³. Selon NF EN 771-5. (matériau) | 1.000 | 507.24 | 507.24 |
| mq07gte010c | h | Grue autopropulsée à bras télescopique avec une capacité d'élévation de 30 t et 27 m de hauteur maximale de travail. (matériel) | 4.538 | 66.84 | 303.32 |
| au00auh040 |  | Vibreur de béton, électrique. | 1.000 | 0.00 | 0.00 |
| mo041 | h | Compagnon professionnel III/CP2 VRD espaces publics. (main-d'œuvre) | 34.024 | 24.11 | 820.32 |
| mo087 | h | Ouvrier professionnel II/OP VRD espaces publics. (main-d'œuvre) | 51.036 | 21.40 | 1092.17 |
| % | % | Coûts directs complémentaires | 2 % | 12092.62 | 241.85 |
|  |  | Coûts directs |  |  | 12334.47 |
