# Système de bardage ventilé

- Propriété du fichier: CYPE INGENIEROS, S.A.
- Format: FIEBDC-3/2002
- Devise: EUR
- Coûts indirects: 3.00 %
- Frais généraux: 13.00 %
- Bénéfice: 6.00 %
- TVA: 19.60 %

## E Enveloppe et finition extérieure

### EB Bardages de parement

#### EBS Systèmes de bardages ventilés

**EBS070** m² Système de bardage ventilé, système "ALUCOBOND", de panneau composite Alucobond Plus "ALUCOBOND", de 2000 à 6800 mm de longueur, 555 mm de hauteur et 4 mm d'épaisseur, composé de deux tôles en alliage d'aluminium EN AW-5005-A, de 0,5 mm d'épaisseur, laquées avec PVDF par leur face extérieure, finition Solid, couleur Black, avec film de protection plastique, unies par un noyau central minéral, de 3 mm d'épaisseur, Euroclasse B-s1, d0 de réaction au feu, formant une tôle horizontale, placée avec le système de tôles horizontales sur sous-structure support composée de montants réalisés avec des profilés en forme d'oméga, en aluminium extrudé, ancrés à la surface support avec consoles de soutien en aluminium avec joint en néoprène.
Réalisation d'un système de bardage ventilé, système "ALUCOBOND", de panneau composite Alucobond Plus "ALUCOBOND", de 2000 à 6800 mm de longueur, 555 mm de hauteur et 4 mm d'épaisseur, composé de deux tôles en alliage d'aluminium EN AW-5005-A, de 0,5 mm d'épaisseur, laquées avec PVDF par leur face extérieure, finition Solid, couleur Black, avec film de protection plastique, unies par un noyau central minéral, de 3 mm d'épaisseur, Euroclasse B-s1, d0 de réaction au feu, formant une tôle horizontale avec des plis de 35 mm sur ses quatre côtés, renforcé avec des profilés longitudinaux SZ en aluminio disposés le long de ses bords supérieur et inférieur et rivés à ceux-ci tous les 500 mm maximum, avec des rivets en acier inoxydable et à tête en aluminium; seront également disposés des renforts le long des plis verticaux de profilés en aluminium et des renforts intermédiaires collé sur leur face arrière, placée avec le système de tôles horizontales sur sous-structure support composée de montants réalisés avec des profilés en forme d'oméga, en aluminium extrudé, de 4 m de longueur maximum, ancrés à la surface support avec consoles de soutien en aluminium avec joint en néoprène, fixées avec vis en acier inoxydable. Comprend la réalisation des linteaux, les rejets d'eau, les jambages et les mouchettes, les joints, la réalisation des rencontres et les pièces spéciales.
Inclut: Préparation des éléments de fixation préalablement incorporés à l'ouvrage. Implantation des axes verticaux et horizontaux des joints. Réalisation de tous les travaux nécessaires pour la résolution des ouvertures. Alignement, aplomb et nivellement du revêtement. Fixation définitive des pièces à la sous-structure support. Nettoyage final du parement.
Critère de métré de projet: Surface mesurée selon documentation graphique du Projet, sans dupliquer les coins ni les rencontres, en déduisant toutes les ouvertures.
Critère de mesure de l'ouvrage: On mesurera la surface réellement exécutée selon les spécifications du Projet, sans dupliquer les coins ni les rencontres, en déduisant toutes les ouvertures.

| Code | U | Désignation | Quantité | Prix | Montant |
|---|---|---|---|---|---|
| mt12pra010aaa1 | m² | Panneau composite Alucobond Plus "ALUCOBOND", de 2000 à 6800 mm de longueur, 555 mm de hauteur et 4 mm d'épaisseur, composé de deux tôles en alliage d'aluminium EN AW-5005-A, de 0,5 mm d'épaisseur, laquées avec PVDF par leur face extérieure, finition Solid, couleur Black, avec film de protection plastique, unies par un noyau central minéral, de 3 mm d'épaisseur, Euroclasse B-s1, d0 de réaction au feu, formant une tôle horizontale avec des plis de 35 mm sur ses quatre côtés, renforcé avec des profilés longitudinaux SZ en aluminio disposés le long de ses bords supérieur et inférieur et rivés à ceux-ci tous les 500 mm maximum, avec des rivets en acier inoxydable et à tête en aluminium; seront également disposés des renforts le long des plis verticaux de profilés en aluminium et des renforts intermédiaires collé sur leur face arrière. (matériau) | 1.050 | 25.00 | 26.25 |
| mt12pra100a | m² | Sous-structure support composée de montants réalisés avec des profilés en forme d'oméga, en aluminium extrudé, de 4 m de longueur maximum, ancrés à la surface support avec consoles de soutien en aluminium avec joint en néoprène, fixées avec vis en acier inoxydable. (matériau) | 1.000 | 61.50 | 61.50 |
| op00ato010 |  | Tournevis. | 1.000 | 0.00 | 0.00 |
| mo051 | h | Compagnon professionnel III/CP2 poseur de systèmes de façades préfabriqués. (main-d'œuvre) | 0.917 | 25.11 | 23.03 |
| mo097 | h | Ouvrier professionnel II/OP poseur de systèmes de façades préfabriqués. (main-d'œuvre) | 0.917 | 21.57 | 19.78 |
| % | % | Coûts directs complémentaires | 3 % | 130.56 | 3.92 |
|  |  | Coûts directs |  |  | 134.48 |
