# Retrait d'un appui de fenêtre en pierre artificielle situé entre les jambages de la baie couvrant les rebords et piquage du matériau de fixation collé sur sa surface

- Propriété du fichier: CYPE INGENIEROS, S.A.
- Format: FIEBDC-3/2002
- Devise: EUR
- Coûts indirects: 3.00 %
- Frais généraux: 13.00 %
- Bénéfice: 6.00 %
- TVA: 20.00 %

## E Enveloppe et finition extérieure

### EC Éléments complémentaires de façade

#### ECD Démolition

**ECD120** m Retrait d'un appui de fenêtre en pierre artificielle situé entre les jambages de la baie couvrant les rebords et piquage du matériau de fixation collé sur sa surface, avec des moyens manuels et récupération, entassement et mise en place du matériau au même emplacement, sans détériorer les éléments constructifs contigus, et chargement manuel dans le camion ou la benne.
Retrait d'un appui de fenêtre en pierre artificielle situé entre les jambages de la baie couvrant les rebords et piquage du matériau de fixation collé sur sa surface, avec des moyens manuels et récupération, entassement et mise en place du matériau au même emplacement, sans détériorer les éléments constructifs contigus, et chargement manuel dans le camion ou la benne.
Inclut: Retrait de l'élément. Classement et étiquetage. Stockage des matériaux à réutiliser. Remise en place de l'élément. Retrait et entassement des restes de travaux. Nettoyage des restes d'ouvrage. Chargement manuel des restes de travaux dans le camion ou la benne.
Critère pour le métré: Longueur mesurée selon documentation graphique du Projet.
Critère pour le mémoire: On mesurera la longueur réellement démolie selon les spécifications du Projet.

| Code | U | Désignation | Quantité | Prix | Montant |
|---|---|---|---|---|---|
| mt08aaa010a | m³ | Eau. (matériau) | 0.006 | 1.50 | 0.01 |
| mt09mif010ka | t | Mortier industriel pour maçonnerie, de ciment, couleur grise, avec adjuvant hydrofuge, catégorie M-10 (résistance à la compression 10 N/mm²), fourni en sacs, selon NF EN 998-2. (matériau) | 0.009 | 39.95 | 0.36 |
| mt09lec010b | m³ | Lait de ciment blanc BL 22,5 X. (matériau) | 0.001 | 157.00 | 0.16 |
| mt09mcr235 | kg | Mortier de jointoiement pour préfabriqués en béton et en pierre artificielle, constitué de ciment, granulats, pigments et additifs spéciaux. (matériau) | 0.015 | 2.47 | 0.04 |
| mt28pcs010a | l | Protecteur hydrofuge en base aqueuse, incolore, autonettoyant, repoussant l'eau et la saleté, pour traitement superficiel hydrofuge, à appliquer à la brosse sur surfaces en pierre naturelle ou artificielle. (matériau) | 0.150 | 9.40 | 1.41 |
| mo020 | h | Compagnon professionnel III/CP2 construction. (main-d'œuvre) | 0.392 | 25.52 | 10.00 |
| mo113 | h | Ouvrier d'exécution I/OE1 construction. (main-d'œuvre) | 0.197 | 21.31 | 4.20 |
| % | % | Frais de chantier des unités d'ouvrage | 2 % | 16.18 | 0.32 |
|  |  | Coûts directs |  |  | 16.50 |
