# Couche séparatrice en toiture terrasse: film de polyéthylène de 0,05 mm d'épaisseur et 46 g/m² de masse surfacique

- Propriété du fichier: CYPE INGENIEROS, S.A.
- Format: FIEBDC-3/2002
- Devise: EUR
- Coûts indirects: 3.00 %
- Frais généraux: 13.00 %
- Bénéfice: 6.00 %
- TVA: 20.00 %

## E Enveloppe et finition extérieure

### ET Couvertures de toitures terrasses

#### ETI Points singuliers

**ETI190** m² Couche séparatrice en toiture terrasse: film de polyéthylène de 0,05 mm d'épaisseur et 46 g/m² de masse surfacique, Mise en place: avec des recouvrements, directamente bajo la couche de renfort de mortier.
Couche séparatrice en toiture terrasse: film de polyéthylène de 0,05 mm d'épaisseur et 46 g/m² de masse surfacique, Mise en place: avec des recouvrements, directamente bajo la couche de renfort de mortier.
Inclut: Mise en place de la couche séparatrice.
Critère pour le métré: Surface mesurée selon documentation graphique du Projet.
Critère pour le mémoire: On mesurera la surface réellement exécutée selon les spécifications du Projet, y compris les bords et les recouvrements.

| Code | U | Désignation | Quantité | Prix | Montant |
|---|---|---|---|---|---|
| mt16png010a | m² | Film de polyéthylène de 0,05 mm d'épaisseur et 46 g/m² de masse surfacique. (matériau) | 1.100 | 0.17 | 0.19 |
| mo029 | h | Compagnon professionnel III/CP2 poseur de membranes d'étanchéité. (main-d'œuvre) | 0.020 | 25.52 | 0.51 |
| mo067 | h | Ouvrier professionnel II/OP poseur de membranes d'étanchéité. (main-d'œuvre) | 0.040 | 22.65 | 0.91 |
| % | % | Frais de chantier des unités d'ouvrage | 2 % | 1.61 | 0.03 |
|  |  | Coûts directs |  |  | 1.64 |
