# Toiture inclinée de panneau sandwich laquage+isolant+laqué de 50 mm d'épaisseur, avec une pente supérieure à 10%

- Propriété du fichier: CYPE INGENIEROS, S.A.
- Format: FIEBDC-3/2002
- Devise: EUR
- Coûts indirects: 3.00 %
- Frais généraux: 13.00 %
- Bénéfice: 6.00 %
- TVA: 19.60 %

## E Enveloppe et finition extérieure

### EU Couvertures de toitures inclinées

#### EUL Tôles d'acier

**EUL010** m² Toiture inclinée de panneau sandwich laquage+isolant+laqué de 50 mm d'épaisseur, avec une pente supérieure à 10%.
Couverture et montage des pans de toitures inclinées, avec une pente supérieure à 10%, via panneau sandwich laquage+isolant+laqué de 50 mm d'épaisseur, formé à froid avec double plaque d'acier et profilé nervuré, laqué à l'extérieur et à l'intérieur, avec remplissage intermédiaire en mousse de polyuréthane de 40 kg/m³ de densité, fixé mécaniquement à tout type de panne structurale (non comprise dans ce prix). Comprend les découpes, les recouvrements, les vis et les éléments de fixation, les accessoires, les joints, les arrêts périmétriques et les autres pièces d'arrêt pour la résolution des points singuliers.
Inclut: Implantation des panneaux par pans. Découpe, préparation et mise en place des panneaux. Réalisation des joints et du périmètre. Fixation mécanique des panneaux. Résolution des points singuliers avec des pièces d'arrêt.
Critère de métré de projet: Surface mesurée en grandeur nature, selon documentation graphique du Projet.
Critère de mesure de l'ouvrage: On mesurera, en grandeur réelle, la surface réellement exécutée selon les spécifications du Projet.

| Code | U | Désignation | Quantité | Prix | Montant |
|---|---|---|---|---|---|
| mt13dcp010d | m² | Panneau sandwich (laqué+isolant+laqué), épaisseur totale 50 mm. (matériau) | 1.100 | 34.76 | 38.24 |
| mt13ccp020d | m | Arrêt en tôle d'acier prélaqué de 0,8 mm d'épaisseur, développement 250 mm. (matériau) | 0.300 | 4.81 | 1.44 |
| mt13ccp020e | m | Arrêt en tôle d'acier prélaqué de 0,8 mm d'épaisseur, développement 500 mm. (matériau) | 0.200 | 6.30 | 1.26 |
| mt13ccp020f | m | Arrêt en tôle d'acier prélaqué de 0,8 mm d'épaisseur, développement 750 mm. (matériau) | 0.150 | 7.56 | 1.13 |
| mt13ccg030d | U | Vis autoformeuse de 6,5x70 mm d'acier inoxydable, avec rondelle. (matériau) | 3.000 | 0.50 | 1.50 |
| op00ciz010 |  | Cisaille. | 1.000 | 0.00 | 0.00 |
| op00roe010 |  | Grignoteuse. | 1.000 | 0.00 | 0.00 |
| mo050 | h | Compagnon professionnel III/CP2 monteur de parois industrielles. (main-d'œuvre) | 0.229 | 25.11 | 5.75 |
| mo096 | h | Ouvrier professionnel II/OP monteur de parois industrielles. (main-d'œuvre) | 0.229 | 21.57 | 4.94 |
| % | % | Coûts directs complémentaires | 2 % | 54.26 | 1.09 |
|  |  | Coûts directs |  |  | 55.35 |
