# Démontage d'une cloison de bureau vitrée constituée de panneaux d'aluminium

- Propriété du fichier: CYPE INGENIEROS, S.A.
- Format: FIEBDC-3/2002
- Devise: EUR
- Coûts indirects: 3.00 %
- Frais généraux: 13.00 %
- Bénéfice: 6.00 %
- TVA: 20.00 %

## F Aménagements et finitions

### FC Cloisons

#### FCD Démolition

**FCD080** m² Démontage d'une cloison de bureau vitrée constituée de panneaux d'aluminium, avec des moyens manuels et récupération du matériau pour sa localisation postérieure à un autre emplacement, sans détériorer les éléments constructifs auxquels elle est fixée, et chargement manuel dans le camion ou la benne.
Démontage d'une cloison de bureau vitrée constituée de panneaux d'aluminium, avec des moyens manuels et récupération du matériau pour sa localisation postérieure à un autre emplacement, sans détériorer les éléments constructifs auxquels elle est fixée, et chargement manuel dans le camion ou la benne.
Inclut: Démontage du verre. Démontage de l'élément. Classement et étiquetage. Stockage des matériaux à réutiliser. Chargement manuel du matériau à réutiliser sur le camion. Retrait et entassement des restes de travaux. Nettoyage des restes d'ouvrage. Chargement manuel des restes de travaux dans le camion ou la benne.
Critère pour le métré: Surface mesurée selon documentation graphique du Projet.
Critère pour le mémoire: On mesurera la surface réellement démontée selon les spécifications du Projet.

| Code | U | Désignation | Quantité | Prix | Montant |
|---|---|---|---|---|---|
| mo011 | h | Compagnon professionnel III/CP2 monteur. (main-d'œuvre) | 0.404 | 26.37 | 10.65 |
| mo080 | h | Ouvrier professionnel II/OP monteur. (main-d'œuvre) | 0.404 | 22.65 | 9.15 |
| mo110 | h | Ouvrier professionnel II/OP vitrier. (main-d'œuvre) | 0.104 | 24.46 | 2.54 |
| % | % | Frais de chantier des unités d'ouvrage | 2 % | 22.34 | 0.45 |
|  |  | Coûts directs |  |  | 22.79 |
