# Faux plafond continu suspendu

- Propriété du fichier: CYPE INGENIEROS, S.A.
- Format: FIEBDC-3/2002
- Devise: EUR
- Coûts indirects: 3.00 %
- Frais généraux: 13.00 %
- Bénéfice: 6.00 %
- TVA: 20.00 %

## F Aménagements et finitions

### FL Revêtements de plafonds

#### FLN Plafonds suspendus non démontables, en plaques de plâtre

**FLN080** m² Faux plafond continu suspendu, situé à une hauteur inférieure à 4 m, lisse, système D47.es "KNAUF" avec une structure métallique (12,5+17), constitué d'une plaque de plâtre A / NF EN 520 - 1200 / longueur / 12,5 / bord aminci, Standard "KNAUF".
Fourniture et montage de faux plafond continu suspendu, situé à une hauteur inférieure à 4 m, lisse, système D47.es "KNAUF" (12,5+17), constitué d'une plaque de plâtre A / NF EN 520 - 1200 / longueur / 12,5 / bord aminci, Standard "KNAUF" boulonnée à une structure métallique en acier galvanisé de fourrures primaires 47/17 mm séparées de 500 mm d'axe à axe et suspendues du plancher ou de l'élément porteur via attaches Pivot D-47, pour fourrure 47/17, "KNAUF", et tiges tous les 1200 mm. Comprend les fixations, la visserie, la résolution du périmètre et des points singuliers, la pâte à joints, bande de joints et les accessoires de montage. Totalement terminé et prêt pour impression, peinture ou revêtement.
Inclut: Implantation des axes de la structure métallique. Nivèlement et fixation du profilé en U sur le périmètre. Signalisation des points d'ancrage au plancher ou à l'élément support. Nivèlement et suspension des profilés primaires de la structure. Vissage et mise en place des plaques. Traitement des joints.
Critère de métré de projet: Surface mesurée entre les parements, selon documentation graphique du Projet, sans déduire les trémies pour les installations.
Critère de mesure de l'ouvrage: On mesurera la surface réellement exécutée selon les spécifications du Projet, sans déduire les ouvertures de surface inférieure à 1 m².

| Code | U | Désignation | Quantité | Prix | Montant |
|---|---|---|---|---|---|
| mt12pfk012a | m | Profilé U 30/30 en tôle d'acier galvanisé, systèmes "KNAUF", épaisseur 0,55 mm. (matériau) | 0.400 | 1.02 | 0.41 |
| mt12psg220 | U | Fixation composée d'une cheville et d'une vis 5x27. (matériau) | 1.300 | 0.06 | 0.08 |
| mt12pek020t | U | Attache Pivot D-47, pour fourrure 47/17, "KNAUF". (matériau) | 1.520 | 1.10 | 1.67 |
| mt12pek020n | U | Ancrage Universal, pour fourrure 47/17, "KNAUF". (matériau) | 1.520 | 1.00 | 1.52 |
| mt12pek030 | U | Tige d'accroche "KNAUF" de 100 cm. (matériau) | 1.300 | 0.46 | 0.60 |
| mt12pfk011b | m | Fourrure 47/17 "KNAUF" en tôle d'acier galvanisé. (matériau) | 1.900 | 1.19 | 2.26 |
| mt12pek020d | U | Raccord D-47, pour fourrure 47/17, "KNAUF". (matériau) | 0.400 | 0.30 | 0.12 |
| mt12ppk010a | m² | Plaque de plâtre A / NF EN 520 - 1200 / longueur / 12,5 / bord aminci, Standard "KNAUF". (matériau) | 1.050 | 5.08 | 5.33 |
| mt12ptk010cd | U | Vis autoforeuse TN "KNAUF" 3,5x25. (matériau) | 12.000 | 0.01 | 0.12 |
| mt12pck020b | m | Bande acoustique de dilatation autoadhésive en mousse de polyuréthane à cellules fermées "KNAUF", de 3,2 mm d'épaisseur et 50 mm de largeur, résistance thermique 0,10 m²K/W, conductivité thermique 0,032 W/(mK). (matériau) | 0.400 | 0.31 | 0.12 |
| mt12pik020 | kg | Pâte Uniflott GLS "KNAUF", selon NF EN 13963. (matériau) | 0.300 | 1.64 | 0.49 |
| mt12pck010a | m | Bande de joints "KNAUF" de 50 mm de largeur. (matériau) | 1.200 | 0.04 | 0.05 |
| op00fre010 |  | Fraiseuse. | 1.000 | 0.00 | 0.00 |
| op00ato010 |  | Tournevis. | 1.000 | 0.00 | 0.00 |
| mo015 | h | Compagnon professionnel III/CP2 monteur de faux plafonds en plaques de plâtre. (main-d'œuvre) | 0.218 | 24.91 | 5.43 |
| mo082 | h | Ouvrier professionnel II/OP monteur de faux plafonds en plaques de plâtre. (main-d'œuvre) | 0.079 | 21.40 | 1.69 |
| % | % | Coûts directs complémentaires | 2 % | 19.89 | 0.40 |
|  |  | Coûts directs |  |  | 20.29 |
