# Marches d'escalier, via brique creuse en terre cuite

- Propriété du fichier: CYPE INGENIEROS, S.A.
- Format: FIEBDC-3/2002
- Devise: EUR
- Coûts indirects: 3.00 %
- Frais généraux: 13.00 %
- Bénéfice: 6.00 %
- TVA: 20.00 %

## F Aménagements et finitions

### FX Travaux complémentaires

#### FXF Formation de marches

**FXF010** m Marches d'escalier, via brique creuse en terre cuite.
Réalisation de marches d'escalier avec brique creuse en terre cuite mis en place avec du mortier de ciment, industriel, M-5, sur le limon ou la voûte d'escalier, en tant que base comme la mise en place postérieure de la finition des marches.
Inclut: Implantation et tracé des marches sur les murs. Tension du cordeau entre la première et la dernière marche. Nettoyage et humectage de la dalle. Réalisation des marches.
Critère de métré de projet: Longueur de l'arête formée par l'empreinte et la cloison, mesurée selon documentation graphique du Projet.
Critère de mesure de l'ouvrage: On mesurera, dans l'arête d'intersection entre la marque et la cloison, la longueur réellement exécutée selon les spécifications du Projet.

| Code | U | Désignation | Quantité | Prix | Montant |
|---|---|---|---|---|---|
| mt04lcc010b | U | Brique creuse en terre cuite (tochana), à revêtir, 29x14x7 cm, selon NF EN 771-1. (matériau) | 16.000 | 0.20 | 3.20 |
| mt08aaa010a | m³ | Eau. (matériau) | 0.006 | 1.50 | 0.01 |
| mt09mif010ca | t | Mortier industriel pour maçonnerie, de ciment, couleur gris, catégorie M-5 (résistance à la compression 5 N/mm²), fourni en sacs, selon NF EN 998-2. (matériau) | 0.019 | 32.25 | 0.61 |
| mo020 | h | Compagnon professionnel III/CP2 VRD espaces privés. (main-d'œuvre) | 0.457 | 24.11 | 11.02 |
| mo077 | h | Ouvrier professionnel II/OP VRD espaces privés. (main-d'œuvre) | 0.514 | 21.40 | 11.00 |
| % | % | Coûts directs complémentaires | 2 % | 25.84 | 0.52 |
|  |  | Coûts directs |  |  | 26.36 |
