# Pare-gravats autour du bâtiment

- Propriété du fichier: CYPE INGENIEROS, S.A.
- Format: FIEBDC-3/2002
- Devise: EUR
- Coûts indirects: 3.00 %
- Frais généraux: 13.00 %
- Bénéfice: 6.00 %
- TVA: 20.00 %

## S Sécurité et santé

### SC Équipements de protection collective

#### SCM Escaliers, abris, passerelles et plateformes

**SCM030** m Pare-gravats autour du bâtiment.
Pare-gravats placé autour du bâtiment au premier étage face aux possibles chutes d'objets, constitué de bras pliables, type console, d'un profilé creux en acier de section rectangulaire 60x40x2 mm, avec un tronçon horizontal de 3,0 m de longueur et un tronçon incliné à 45° de 1,3 m de longueur, fixés au plancher tous les 2,5 m avec des supports de type Oméga préalablement ancrés au plancher avec des fixations mécaniques, amortissables en 8 utilisations et d'une plateforme en tôle d'acier galvanisé de 1,0 mm d'épaisseur, protégeant une zone de 1,7 m de largeur, appuyée sur les bras de type console et avec recouvrement entre les tôles, amortissable en 10 utilisations. Comprend les vis pour la fixation des tôles aux bras.
Critère pour le métré: Longueur mesurée selon Plan général de coordination en matière de sécurité et de protection de la santé.
Critère pour le mémoire: La longueur mesurée sera celle réellement montée selon spécifications d'Étude ou d'Étude Basique de Sécurité et Santé.

| Code | U | Désignation | Quantité | Prix | Montant |
|---|---|---|---|---|---|
| mt50spm015a | U | Bras pliable, type console, de profil creux en acier de section rectangulaire 60x40x2 mm, avec un tronçon horizontal de 3 m de longueur et un tronçon incliné à 45° de 1,30 m de longueur. (matériau) | 0.073 | 64.66 | 4.72 |
| mt50spm035 | U | Support type Omega en tôle d'acier, de 60x40 mm et 5 mm d'épaisseur. (matériau) | 0.583 | 11.95 | 6.97 |
| mt50spl105a | U | Fixation composée d'une cheville chimique, d'une rondelle et d'une vis en acier de 12 mm de diamètre et 80 mm de longueur. (matériau) | 1.165 | 5.70 | 6.64 |
| mt13ccg010i | m² | Tôle profilée en acier galvanisé, de 1 mm d'épaisseur, avec nervures entre 40 et 50 mm de hauteur de crête, écartées entre 250 et 270 mm et inertie entre 21 et 34 cm4, selon NF EN 14782. (matériau) | 0.339 | 10.18 | 3.45 |
| mt13ccg030c | U | Vis autoformeuse de 6,5x70 mm d'acier galvanisé, avec rondelle. (matériau) | 2.331 | 0.18 | 0.42 |
| mo119 | h | Compagnon professionnel III/CP2 Sécurité et Santé. (main-d'œuvre) | 0.400 | 29.25 | 11.70 |
| mo120 | h | Ouvrier Sécurité et Santé. (main-d'œuvre) | 0.400 | 24.51 | 9.80 |
| % | % | Frais de chantier des unités d'ouvrage | 2 % | 43.70 | 0.87 |
|  |  | Coûts directs |  |  | 44.57 |
