# Conduit semi-rigide en polyéthylène, avec isolation

- Propriété du fichier: CYPE INGENIEROS, S.A.
- Format: FIEBDC-3/2002
- Devise: EUR
- Coûts indirects: 3.00 %
- Frais généraux: 13.00 %
- Bénéfice: 6.00 %
- TVA: 20.00 %

## T Équipements techniques

### TV Climatisation et ventilation

#### TVC Conduits d'admission et d'extraction pour ventilation

**TVC130** m Conduit semi-rigide en polyéthylène, avec isolation.
Conduit de ventilation, formé de tube semi-rigide, circulaire, multicouche, avec la surface extérieure annelée et la surface intérieure lisse, en polyéthylène haute densité (PEHD/HDPE), de couleur grise, avec traitement de sa surface intérieure pour éviter l'accumulation de poussière et faciliter son nettoyage, avec isolation extérieure de 9 mm d'épaisseur, de 90 mm de diamètre extérieur. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42zeh213a | U | Matériau auxiliaire pour montage et fixation à l'ouvrage des conduits semi-rigides, circulaires, multicouche, avec la surface extérieure annelée et la surface intérieure lisse, en polyéthylène haute densité (PEHD/HDPE), avec isolation extérieure, de 90 mm de diamètre extérieur. (matériau) | 1.000 | 1.18 | 1.18 |
| mt42zeh212c | m | Tube semi-rigide, circulaire, multicouche, avec la surface extérieure annelée et la surface intérieure lisse, en polyéthylène haute densité (PEHD/HDPE), de couleur grise, avec traitement de sa surface intérieure pour éviter l'accumulation de poussière et faciliter son nettoyage, avec isolation extérieure de 9 mm d'épaisseur, de 90 mm de diamètre extérieur, fourni en rouleaux de 20 m de longueur, avec le prix augmenté de 10% pour cause d'accessoires et pièces spéciales. (matériau) | 1.000 | 25.87 | 25.87 |
| mo011 | h | Compagnon professionnel III/CP2 monteur. (main-d'œuvre) | 0.098 | 30.20 | 2.96 |
| mo080 | h | Ouvrier professionnel II/OP monteur. (main-d'œuvre) | 0.049 | 26.02 | 1.27 |
| % | % | Frais de chantier des unités d'ouvrage | 2 % | 31.28 | 0.63 |
|  |  | Coûts directs |  |  | 31.91 |
