# Conduit oblong à paroi simple hélicoïdale en acier galvanisé, de 835x515 mm et 0,8 mm d'épaisseur

- Propriété du fichier: CYPE INGENIEROS, S.A.
- Format: FIEBDC-3/2002
- Devise: EUR
- Coûts indirects: 3.00 %
- Frais généraux: 13.00 %
- Bénéfice: 6.00 %
- TVA: 19.60 %

## T Équipements techniques

### TV Climatisation et ventilation

#### TVG Ventilation mécanique pour garages

**TVG080** m Conduit oblong à paroi simple hélicoïdale en acier galvanisé, de 835x515 mm et 0,8 mm d'épaisseur.
Fourniture et installation de conduit oblong à paroi simple hélicoïdale en acier galvanisé, de 835x515 mm et 0,8 mm d'épaisseur, avec renforts, fournis en tronçons de 3 m, pour les installations de ventilation et de climatisation. Comprend la partie proportionnelle de recoupe des matériaux, d'assemblages, de renforts, d'embouchures, de couvercles de regard, d'éléments de fixation, de connexions entre le réseau de conduits et les ventilateurs ou boîtes de ventilation et d'accessoires. Ne comprend ni les pièces spéciales, ni les vannes de régulation ou coupe-feu, ni les grilles et diffuseurs. Totalement monté, connecté et testé.
Inclut: Implantation du parcours des conduits. Marquage et ancrage postérieur des supports des conduites. Montage et fixation des conduits. Connexions entre le réseau de conduits et les ventilateurs ou les boîtes de ventilation.
Critère de métré de projet: Longueur projetée, selon documentation graphique du Projet, mesurée entre les axes des éléments ou depuis les points à connecter, en décomptant les pièces spéciales.
Critère de mesure de l'ouvrage: On mesurera la longueur réellement exécutée selon les spécifications du Projet.

| Code | U | Désignation | Quantité | Prix | Montant |
|---|---|---|---|---|---|
| mt42coa100wb | m | Conduit oblong à paroi simple hélicoïdale en acier galvanisé, de 835x515 mm et 0,8 mm d'épaisseur, avec renforts, fournis en tronçons de 3 m, pour les installations de ventilation et de climatisation. (matériau) | 1.050 | 95.23 | 99.99 |
| mt42coa190w | U | Répercussion, par m, de produits complémentaires pour fixation de conduits oblongs d'air de 835x515 mm dans les installations de ventilation et de climatisation. (matériau) | 1.000 | 11.78 | 11.78 |
| op00ato010 |  | Tournevis. | 1.000 | 0.00 | 0.00 |
| op00mar010 |  | Marteau. | 1.000 | 0.00 | 0.00 |
| op00tal010 |  | Perceuse. | 1.000 | 0.00 | 0.00 |
| mo012 | h | Compagnon professionnel III/CP2 monteur de conduits métalliques. (main-d'œuvre) | 0.057 | 25.11 | 1.43 |
| mo082 | h | Ouvrier professionnel II/OP monteur de conduits métalliques. (main-d'œuvre) | 0.057 | 21.57 | 1.23 |
| % | % | Coûts directs complémentaires | 2 % | 114.43 | 2.29 |
|  |  | Coûts directs |  |  | 116.72 |
