# Dispositif de contrôle centralisé formé par armoire de programmation

- Propriété du fichier: CYPE INGENIEROS, S.A.
- Format: FIEBDC-3/2002
- Devise: EUR
- Coûts indirects: 3.00 %
- Frais généraux: 13.00 %
- Bénéfice: 6.00 %
- TVA: 20.00 %

## T Équipements techniques

### TV Climatisation et ventilation

#### TVH Ventilation hybride pour logements

**TVH040** U Dispositif de contrôle centralisé formé par armoire de programmation, pour le contrôle de jusqu'à 3 extracteurs statiques mécaniques en maison individuelle, avec système automatique à fonctionnement simultané et anémomètre.
Fourniture et installation d'un dispositif de contrôle centralisé formé par armoire de programmation composé de boîte en saillie étanche, de 300x200x150 mm, interrupteur automatique, transformateur et programmateur électronique, pour le contrôle de jusqu'à 3 extracteurs statiques mécaniques en maison individuelle, avec système automatique à fonctionnement simultané et anémomètre. Comprend des tubes de protection, la pose des câbles à l'intérieur et les accessoires nécessaires pour être correctement installée. Totalement monté, connecté et testé.
Inclut: Implantation de la canalisation électrique et des éléments qui composent l'installation. Pose et fixation du tube protecteur du câblage. Pose des câbles. Montage et connexion du dispositif de contrôle.
Critère de métré de projet: Nombre d'unités prévues, selon documentation graphique du Projet.
Critère de mesure de l'ouvrage: On mesurera le nombre d'unités réellement exécutées selon les spécifications du Projet.

| Code | U | Désignation | Quantité | Prix | Montant |
|---|---|---|---|---|---|
| mt20svi025a | U | Armoire de programmation, composé de boîte en saillie étanche, de 300x200x150 mm, interrupteur automatique, transformateur et programmateur électronique, pour le contrôle de jusqu'à 3 extracteurs statiques mécaniques en maison individuelle. (matériau) | 1.000 | 724.59 | 724.59 |
| mt20svi027a | U | Système automatique à fonctionnement simultané. (matériau) | 1.000 | 204.96 | 204.96 |
| mt20svi028a | U | Anémomètre. (matériau) | 1.000 | 730.33 | 730.33 |
| mt35aia090aa | m | Tube rigide en PVC, vissable, courbable à chaud, de couleur noire, de 16 mm de diamètre nominal, pour climatisation fixe en surface. Résistance à la compression 1250 N, résistance à l'impact 2 joules, température de travail -5°C jusqu'à 60°C, avec degré de protection IP 547 selon NF EN 60529, propriétés électriques: isolant, non propagateur de la flamme. Selon NF EN 61386-1, NF EN 61386-22 et NF EN 60423. Comprend les colliers, les éléments de fixation et les accessoires (courbes, manchons, tés, coudes et courbes flexibles). (matériau) | 6.000 | 0.85 | 5.10 |
| mt35cun020a | m | Câble unipolaire ES07Z1-K (AS), sa tension assignée étant de 450/750 V, réaction au feu classe Cca-s1b,d1,a1 selon FR EN 50575, avec conducteur multifilaire de cuivre classe 5 (-K) de 1,5 mm² de section, avec isolation de composé thermoplastique à base de polyoléfine sans halogènes à faible émission de fumées et de gaz corrosifs (Z1). (matériau) | 18.000 | 0.41 | 7.38 |
| mt35www010 | U | Produits complémentaires pour installations électriques. (matériau) | 1.000 | 1.48 | 1.48 |
| mo003 | h | Compagnon professionnel III/CP2 électricien. (main-d'œuvre) | 0.551 | 24.91 | 13.73 |
| mo102 | h | Ouvrier professionnel II/OP électricien. (main-d'œuvre) | 0.551 | 21.36 | 11.77 |
| % | % | Coûts directs complémentaires | 2 % | 1699.34 | 33.99 |
|  |  | Coûts directs |  |  | 1733.33 |
