# Dispositif de contrôle centralisé formé par tableau de commande, modèle REHIA Control 4-6 "ALDES", pour contrôle de 4 à 6 tours de ventilation

- Propriété du fichier: CYPE INGENIEROS, S.A.
- Format: FIEBDC-3/2002
- Devise: EUR
- Coûts indirects: 3.00 %
- Frais généraux: 13.00 %
- Bénéfice: 6.00 %
- TVA: 19.60 %

## T Équipements techniques

### TV Climatisation et ventilation

#### TVH Ventilation hybride pour logements

**TVH040** U Dispositif de contrôle centralisé formé par tableau de commande, modèle REHIA Control 4-6 "ALDES", pour contrôle de 4 à 6 tours de ventilation.
Fourniture et installation d'un dispositif de contrôle centralisé formé par tableau de commande, modèle REHIA Control 4-6 "ALDES" composé de boîte en saillie étanche IP 65 avec porte et robinet, deux disjoncteurs, deux sources d'alimentation de 230 Vca avec sortie de 12 Vcc et 4,5 A chacune, deux modules de gestion, deux relais et sonde de température, pour contrôle de 4 à 6 tours de ventilation. Comprend des tubes de protection, l'extension des câbles à l'intérieur et les accessoires nécessaires à une installation correcte. Totalement monté, connecté et testé.
Inclut: Implantation de la canalisation électrique et des éléments qui composent l'installation. Tension et fixation du tube protecteur du câblage. Tension des câbles. Montage et connexion du dispositif de contrôle.
Critère de métré de projet: Nombre d'unités prévues, selon documentation graphique du Projet.
Critère de mesure de l'ouvrage: On mesurera le nombre d'unités réellement exécutées selon les spécifications du Projet.

| Code | U | Désignation | Quantité | Prix | Montant |
|---|---|---|---|---|---|
| mt20sva025h | U | Tableau de commande, modèle REHIA Control 4-6 "ALDES" composé de boîte en saillie étanche IP 65 avec porte et robinet, deux disjoncteurs, deux sources d'alimentation de 230 Vca avec sortie de 12 Vcc et 4,5 A chacune, deux modules de gestion, deux relais et sonde de température, pour contrôle de 4 à 6 tours de ventilation. (matériau) | 1.000 | 1700.00 | 1700.00 |
| mt35aia090aa | m | Tube rigide en PVC, vissable, courbable à chaud, de couleur noir, de 16 mm de diamètre nominal, pour climatisation fixe en surface. Résistance à la compression 1250 N, résistance à l'impact 2 joules, température de travail -5°C jusqu'à 60°C, avec degré de protection IP 547 selon NF EN 60529, propriétés électriques: isolant, non propagateur de la flamme. Selon NF EN 61386-1, NF EN 61386-22 et NF EN 60423. Comprend la partie proportionnelle d'anneaux, d'éléments de fixation et d'accessoires (courbes, manchons, tés, coudes et courbes flexibles). (matériau) | 65.000 | 0.85 | 55.25 |
| mt35cun020a | m | Câble unipolaire ES07Z1-K (AS), non propagateur de la flamme, avec conducteur multifilaire de cuivre classe 5 (-K) de 1,5 mm² de section, avec isolation de composé thermoplastique à base de polyoléfine sans halogènes à faible émission de fumées et de gaz corrosifs (Z1), sa tension assignée étant de 450/750 V. (matériau) | 195.000 | 0.41 | 79.95 |
| mt35www010 | U | Produits complémentaires pour installations électriques. (matériau) | 1.000 | 1.48 | 1.48 |
| mo002 | h | Compagnon professionnel III/CP2 électricien. (main-d'œuvre) | 5.534 | 25.11 | 138.96 |
| mo100 | h | Ouvrier professionnel II/OP électricien. (main-d'œuvre) | 5.534 | 21.53 | 119.15 |
| % | % | Coûts directs complémentaires | 2 % | 2094.79 | 41.90 |
|  |  | Coûts directs |  |  | 2136.69 |
