# Boîte d'inversion de cycle, pour système VRV-IV

- Propriété du fichier: CYPE INGENIEROS, S.A.
- Format: FIEBDC-3/2002
- Devise: EUR
- Coûts indirects: 3.00 %
- Frais généraux: 13.00 %
- Bénéfice: 6.00 %
- TVA: 20.00 %

## T Équipements techniques

### TV Climatisation et ventilation

#### TVK Système Daikin à débit de réfrigérant variable

**TVK260** U Boîte d'inversion de cycle, pour système VRV-IV.
Boîte d'inversion du cycle frigorifique, de 6 paires de connexions pour les unités intérieures, pour gaz R-410A, pour système VRV (Volume de Réfrigérant Variable), pompe à chaleur avec récupération de chaleur, modèle BS6Q14AV1B "DAIKIN", nombre maximum d'unités intérieures connectables 30, nombre maximum d'unités intérieures connectables 5 par dérivation, indice maximal de capacité des unités intérieures connectables 600, indice maximal de capacité des unités intérieures connectables 140 par dérivation, poids 15 kg et alimentation monophasée (230V/50Hz), avec trois connexions pour l'unité extérieure, une pour la ligne de liquide, une pour la ligne de décharge de gaz et une pour la ligne de succion de gaz, et deux connexions pour chaque unité intérieure, une pour la ligne de liquide et une autre pour la ligne de gaz, avec isolation thermique et acoustique en mousse de polyuréthane. Comprend les éléments pour la suspension au plafond.
Critère d'évaluation économique: Le prix ne comprend ni la canalisation ni le câblage électrique d'alimentation.
Inclut: Implantation. Mise en place et fixation. Connexion aux lignes frigorifiques. Connexion au réseau électrique. Connexion au réseau de tout à l'égout.
Critère pour le métré: Nombre d'unités prévues, selon documentation graphique du Projet.
Critère pour le mémoire: On mesurera le nombre d'unités réellement exécutées selon les spécifications du Projet.

| Code | U | Désignation | Quantité | Prix | Montant |
|---|---|---|---|---|---|
| mt42dai611b | U | Boîte d'inversion du cycle frigorifique, de 6 paires de connexions pour les unités intérieures, pour gaz R-410A, pour système VRV (Volume de Réfrigérant Variable), pompe à chaleur avec récupération de chaleur, modèle BS6Q14AV1B "DAIKIN", nombre maximum d'unités intérieures connectables 30, nombre maximum d'unités intérieures connectables 5 par dérivation, indice maximal de capacité des unités intérieures connectables 600, indice maximal de capacité des unités intérieures connectables 140 par dérivation, poids 15 kg et alimentation monophasée (230V/50Hz), avec trois connexions pour l'unité extérieure, une pour la ligne de liquide, une pour la ligne de décharge de gaz et une pour la ligne de succion de gaz, et deux connexions pour chaque unité intérieure, une pour la ligne de liquide et une autre pour la ligne de gaz, avec isolation thermique et acoustique en mousse de polyuréthane. (matériau) | 1.000 | 5502.00 | 5502.00 |
| mt42www090 | U | Kit de support pour la suspension du plafond, constitué de quatre tiges filetées en acier galvanisé, avec leurs chevilles, écrous et rondelles correspondants. (matériau) | 1.000 | 22.00 | 22.00 |
| mo005 | h | Compagnon professionnel III/CP2 installateur de climatisation. (main-d'œuvre) | 0.500 | 26.62 | 13.31 |
| mo104 | h | Ouvrier professionnel II/OP installateur de climatisation. (main-d'œuvre) | 0.500 | 22.88 | 11.44 |
| % | % | Frais de chantier des unités d'ouvrage | 2 % | 5548.75 | 110.98 |
|  |  | Coûts directs |  |  | 5659.73 |
