# Module de régulation de débit d'air constant, modèle MR 105 "ALDES", pour 105 m³/h de débit, pour ventilation mécanique

- Propriété du fichier: CYPE INGENIEROS, S.A.
- Format: FIEBDC-3/2002
- Devise: EUR
- Coûts indirects: 3.00 %
- Frais généraux: 13.00 %
- Bénéfice: 6.00 %
- TVA: 19.60 %

## T Équipements techniques

### TV Climatisation et ventilation

#### TVM Ventilation mécanique pour logements

**TVM040** U Module de régulation de débit d'air constant, modèle MR 105 "ALDES", pour 105 m³/h de débit, pour ventilation mécanique.
Fourniture et montage de module de régulation de débit d'air constant, modèle MR 105 "ALDES", pour 105 m³/h de débit et rang à pression statique de 50 à 200 Pa, niveau de pression sonore 40 dBA à 100 Pa formé de corps en tôle d'acier galvanisé de 125 mm de diamètre, joint d'étanchéité en caoutchouc et régulateur en plastique avec membrane en silicone et ressort de récupération, mise en place à l'intérieur du conduit d'admission ou d'extraction, pour ventilation mécanique. Comprend les accessoires de fixation et de connexion. Totalement monté.
Inclut: Implantation. Mise en place du régulateur à l'intérieur du conduit.
Critère de métré de projet: Nombre d'unités prévues, selon documentation graphique du Projet.
Critère de mesure de l'ouvrage: On mesurera le nombre d'unités réellement exécutées selon les spécifications du Projet.

| Code | U | Désignation | Quantité | Prix | Montant |
|---|---|---|---|---|---|
| mt20sva110yj | U | Module de régulation de débit d'air constant, modèle MR 105 "ALDES", pour 105 m³/h de débit et rang à pression statique de 50 à 200 Pa, niveau de pression sonore 40 dBA à 100 Pa formé de corps en tôle d'acier galvanisé de 125 mm de diamètre, joint d'étanchéité en caoutchouc et régulateur en plastique avec membrane en silicone et ressort de récupération, mise en place à l'intérieur du conduit d'admission ou d'extraction. (matériau) | 1.000 | 29.27 | 29.27 |
| mo010 | h | Compagnon professionnel III/CP2 monteur. (main-d'œuvre) | 0.170 | 25.11 | 4.27 |
| mo078 | h | Ouvrier professionnel II/OP monteur. (main-d'œuvre) | 0.170 | 21.57 | 3.67 |
| % | % | Coûts directs complémentaires | 2 % | 37.21 | 0.74 |
|  |  | Coûts directs |  |  | 37.95 |
