# Grille en aluminium anodisé, avec lames horizontales fixes, sortie d'air perpendiculaire à la grille, modèle BIM 300 "ALDES", couleur naturelle, pour ventilation mécanique

- Propriété du fichier: CYPE INGENIEROS, S.A.
- Format: FIEBDC-3/2002
- Devise: EUR
- Coûts indirects: 3.00 %
- Frais généraux: 13.00 %
- Bénéfice: 6.00 %
- TVA: 19.60 %

## T Équipements techniques

### TV Climatisation et ventilation

#### TVM Ventilation mécanique pour logements

**TVM050** U Grille en aluminium anodisé, avec lames horizontales fixes, sortie d'air perpendiculaire à la grille, modèle BIM 300 "ALDES", couleur naturelle, pour ventilation mécanique.
Fourniture et montage de grille en aluminium anodisé, avec lames horizontales fixes en aluminium extrudé, sortie d'air perpendiculaire à la grille, modèle BIM 300 "ALDES", couleur naturelle, pour conduit d'admission ou d'extraction, de 125 mm de diamètre, pour ventilation mécanique. Comprend les accessoires de fixation et de connexion. Totalement montée.
Inclut: Implantation. Mise en place et fixation avec des éléments d'ancrage.
Critère de métré de projet: Nombre d'unités prévues, selon documentation graphique du Projet.
Critère de mesure de l'ouvrage: On mesurera le nombre d'unités réellement exécutées selon les spécifications du Projet.

| Code | U | Désignation | Quantité | Prix | Montant |
|---|---|---|---|---|---|
| mt20sva150c | U | Grille en aluminium anodisé, avec lames horizontales fixes en aluminium extrudé, sortie d'air perpendiculaire à la grille, modèle BIM 300 "ALDES", couleur naturelle, pour conduit d'admission ou d'extraction, de 125 mm de diamètre. (matériau) | 1.000 | 61.43 | 61.43 |
| mo010 | h | Compagnon professionnel III/CP2 monteur. (main-d'œuvre) | 0.170 | 25.11 | 4.27 |
| mo078 | h | Ouvrier professionnel II/OP monteur. (main-d'œuvre) | 0.170 | 21.57 | 3.67 |
| % | % | Coûts directs complémentaires | 2 % | 69.37 | 1.39 |
|  |  | Coûts directs |  |  | 70.76 |
