# Grille en aluminium anodisé, avec lames horizontales fixes, sortie d'air avec inclinaison, modèle BIM 320 "ALDES", couleur naturelle, pour ventilation mécanique

- Propriété du fichier: CYPE INGENIEROS, S.A.
- Format: FIEBDC-3/2002
- Devise: EUR
- Coûts indirects: 3.00 %
- Frais généraux: 13.00 %
- Bénéfice: 6.00 %
- TVA: 19.60 %

## T Équipements techniques

### TV Climatisation et ventilation

#### TVM Ventilation mécanique pour logements

**TVM050** U Grille en aluminium anodisé, avec lames horizontales fixes, sortie d'air avec inclinaison, modèle BIM 320 "ALDES", couleur naturelle, pour ventilation mécanique.
Fourniture et montage de grille en aluminium anodisé, avec lames horizontales fixes en aluminium extrudé, sortie d'air avec inclinaison, modèle BIM 320 "ALDES", couleur naturelle, pour conduit d'admission ou d'extraction, de 125 mm de diamètre, pour ventilation mécanique. Comprend les accessoires de fixation et de connexion. Totalement montée.
Inclut: Implantation. Mise en place et fixation avec des éléments d'ancrage.
Critère de métré de projet: Nombre d'unités prévues, selon documentation graphique du Projet.
Critère de mesure de l'ouvrage: On mesurera le nombre d'unités réellement exécutées selon les spécifications du Projet.

| Code | U | Désignation | Quantité | Prix | Montant |
|---|---|---|---|---|---|
| mt20sva152c | U | Grille en aluminium anodisé, avec lames horizontales fixes en aluminium extrudé, sortie d'air avec inclinaison, modèle BIM 320 "ALDES", couleur naturelle, pour conduit d'admission ou d'extraction, de 125 mm de diamètre. (matériau) | 1.000 | 61.43 | 61.43 |
| mo010 | h | Compagnon professionnel III/CP2 monteur. (main-d'œuvre) | 0.170 | 25.11 | 4.27 |
| mo078 | h | Ouvrier professionnel II/OP monteur. (main-d'œuvre) | 0.170 | 21.57 | 3.67 |
| % | % | Coûts directs complémentaires | 2 % | 69.37 | 1.39 |
|  |  | Coûts directs |  |  | 70.76 |
