# Grille circulaire en plastique

- Propriété du fichier: CYPE INGENIEROS, S.A.
- Format: FIEBDC-3/2002
- Devise: EUR
- Coûts indirects: 3.00 %
- Frais généraux: 13.00 %
- Bénéfice: 6.00 %
- TVA: 19.60 %

## T Équipements techniques

### TV Climatisation et ventilation

#### TVM Ventilation mécanique pour logements

**TVM060** U Grille circulaire en plastique, avec lames horizontales fixes, sortie d'air avec inclinaison de 15°, modèle GPA 184 "ALDES", pour conduit d'admission ou d'extraction, de 150 mm de diamètre, pour ventilation mécanique.
Fourniture et montage de grille circulaire en plastique, avec lames horizontales fixes, sortie d'air avec inclinaison de 15°, modèle GPA 184 "ALDES", couleur blanc RAL 9010, avec moustiquaire, pour conduit d'admission ou d'extraction, de 150 mm de diamètre, pour ventilation mécanique. Comprend les accessoires de fixation et de connexion. Totalement montée.
Inclut: Implantation. Mise en place et fixation par des éléments d'ancrage.
Critère de métré de projet: Nombre d'unités prévues, selon documentation graphique du Projet.
Critère de mesure de l'ouvrage: On mesurera le nombre d'unités réellement exécutées selon les spécifications du Projet.

| Code | U | Désignation | Quantité | Prix | Montant |
|---|---|---|---|---|---|
| mt20sva170x | U | Grille circulaire en plastique, avec lames horizontales fixes, sortie d'air avec inclinaison de 15°, modèle GPA 184 "ALDES", couleur blanc RAL 9010, avec moustiquaire, pour conduit d'admission ou d'extraction, de 150 mm de diamètre. (matériau) | 1.000 | 6.77 | 6.77 |
| mo010 | h | Compagnon professionnel III/CP2 monteur. (main-d'œuvre) | 0.284 | 25.11 | 7.13 |
| mo078 | h | Ouvrier professionnel II/OP monteur. (main-d'œuvre) | 0.284 | 21.57 | 6.13 |
| % | % | Coûts directs complémentaires | 2 % | 20.03 | 0.40 |
|  |  | Coûts directs |  |  | 20.43 |
