# Chapeau conique de tôle galvanisée, "ALDES", pour conduit de sortie de 560 mm de diamètre extérieur, pour ventilation mécanique

- Propriété du fichier: CYPE INGENIEROS, S.A.
- Format: FIEBDC-3/2002
- Devise: EUR
- Coûts indirects: 3.00 %
- Frais généraux: 13.00 %
- Bénéfice: 6.00 %
- TVA: 19.60 %

## T Équipements techniques

### TV Climatisation et ventilation

#### TVM Ventilation mécanique pour logements

**TVM160** U Chapeau conique de tôle galvanisée, "ALDES", pour conduit de sortie de 560 mm de diamètre extérieur, pour ventilation mécanique.
Fourniture et montage de chapeau conique contre la pluie de tôle galvanisée, "ALDES", pour conduit de sortie de 560 mm de diamètre extérieur et maille de protection contre l'entrée de feuilles et d'oiseaux, pour ventilation mécanique. Comprend partie proportionnelle d'éléments d'ancrage et de fixation. Totalement monté.
Inclut: Implantation. Fixation et mise en place via des éléments d'ancrage.
Critère de métré de projet: Nombre d'unités prévues, selon documentation graphique du Projet.
Critère de mesure de l'ouvrage: On mesurera le nombre d'unités réellement exécutées selon les spécifications du Projet.

| Code | U | Désignation | Quantité | Prix | Montant |
|---|---|---|---|---|---|
| mt20cvc100w | U | Chapeau conique contre la pluie de tôle galvanisée, "ALDES", pour conduit de sortie de 560 mm de diamètre extérieur et maille de protection contre l'entrée de feuilles et d'oiseaux. (matériau) | 1.000 | 323.58 | 323.58 |
| mo019 | h | Compagnon professionnel III/CP2 VRD espaces privés. (main-d'œuvre) | 0.295 | 24.30 | 7.17 |
| mo110 | h | Ouvrier d'exécution I/OE2 VRD espaces privés. (main-d'œuvre) | 0.148 | 21.01 | 3.11 |
| % | % | Coûts directs complémentaires | 2 % | 333.86 | 6.68 |
|  |  | Coûts directs |  |  | 340.54 |
