# Casquette d'ABS, pour conduit de sortie de 125 mm de diamètre extérieur, finition lisse, couleur gris, pour ventilation naturelle

- Propriété du fichier: CYPE INGENIEROS, S.A.
- Format: FIEBDC-3/2002
- Devise: EUR
- Coûts indirects: 3.00 %
- Frais généraux: 13.00 %
- Bénéfice: 6.00 %
- TVA: 19.60 %

## T Équipements techniques

### TV Climatisation et ventilation

#### TVN Ventilation naturelle

**TVN040** U Casquette d'ABS, pour conduit de sortie de 125 mm de diamètre extérieur, finition lisse, couleur gris, pour ventilation naturelle.
Fourniture et montage de casquette d'ABS, pour conduit de sortie de 125 mm de diamètre extérieur, finition lisse, couleur gris, avec maille de protection, bavette en plomb de 500x500 mm et col de raccordement au conduit avec joint, pour ventilation naturelle. Comprend partie proportionnelle d'éléments d'ancrage et de fixation. Totalement monté.
Inclut: Implantation. Fixation et mise en place via des éléments d'ancrage.
Critère de métré de projet: Nombre d'unités prévues, selon documentation graphique du Projet.
Critère de mesure de l'ouvrage: On mesurera le nombre d'unités réellement exécutées selon les spécifications du Projet.

| Code | U | Désignation | Quantité | Prix | Montant |
|---|---|---|---|---|---|
| mt20cvc120a | U | Casquette d'ABS, pour conduit de sortie de 125 mm de diamètre extérieur, finition lisse, couleur gris, avec maille de protection, bavette en plomb de 500x500 mm et col de raccordement au conduit avec joint. (matériau) | 1.000 | 67.87 | 67.87 |
| mo019 | h | Compagnon professionnel III/CP2 VRD espaces privés. (main-d'œuvre) | 0.170 | 24.30 | 4.13 |
| mo110 | h | Ouvrier d'exécution I/OE2 VRD espaces privés. (main-d'œuvre) | 0.085 | 21.01 | 1.79 |
| % | % | Coûts directs complémentaires | 2 % | 73.79 | 1.48 |
|  |  | Coûts directs |  |  | 75.27 |
