# Casquette de tôle galvanisée, modèle STS 160 "ALDES", pour conduit de sortie de 160 mm de diamètre extérieur en couverture inclinée avec recouvrement en ardoise, pour ventilation naturelle

- Propriété du fichier: CYPE INGENIEROS, S.A.
- Format: FIEBDC-3/2002
- Devise: EUR
- Coûts indirects: 3.00 %
- Frais généraux: 13.00 %
- Bénéfice: 6.00 %
- TVA: 19.60 %

## T Équipements techniques

### TV Climatisation et ventilation

#### TVN Ventilation naturelle

**TVN040** U Casquette de tôle galvanisée, modèle STS 160 "ALDES", pour conduit de sortie de 160 mm de diamètre extérieur en couverture inclinée avec recouvrement en ardoise, pour ventilation naturelle.
Fourniture et montage de casquette de tôle galvanisée, modèle STS 160 "ALDES", pour conduit de sortie de 160 mm de diamètre extérieur en couverture inclinée avec recouvrement en ardoise, finition lisse, couleur gris RAL 7024, avec corps tournant contre la pluie, maille de protection contre l'entrée de feuilles et d'oiseaux, bavette en plomb et col de raccordement au conduit, pour ventilation naturelle. Comprend partie proportionnelle d'éléments d'ancrage et de fixation. Totalement monté.
Inclut: Implantation. Fixation et mise en place via des éléments d'ancrage.
Critère de métré de projet: Nombre d'unités prévues, selon documentation graphique du Projet.
Critère de mesure de l'ouvrage: On mesurera le nombre d'unités réellement exécutées selon les spécifications du Projet.

| Code | U | Désignation | Quantité | Prix | Montant |
|---|---|---|---|---|---|
| mt20cvc140aa | U | Casquette de tôle galvanisée, modèle STS 160 "ALDES", pour conduit de sortie de 160 mm de diamètre extérieur en couverture inclinée avec recouvrement en ardoise, finition lisse, couleur gris RAL 7024, avec corps tournant contre la pluie, maille de protection contre l'entrée de feuilles et d'oiseaux, bavette en plomb et col de raccordement au conduit. (matériau) | 1.000 | 86.43 | 86.43 |
| mo019 | h | Compagnon professionnel III/CP2 VRD espaces privés. (main-d'œuvre) | 0.176 | 24.30 | 4.28 |
| mo110 | h | Ouvrier d'exécution I/OE2 VRD espaces privés. (main-d'œuvre) | 0.088 | 21.01 | 1.85 |
| % | % | Coûts directs complémentaires | 2 % | 92.56 | 1.85 |
|  |  | Coûts directs |  |  | 94.41 |
