# Casquette de tôle galvanisée, modèle STS 630 "ALDES", pour conduit de sortie de 630 mm de diamètre extérieur en couverture inclinée avec recouvrement de tuiles

- Propriété du fichier: CYPE INGENIEROS, S.A.
- Format: FIEBDC-3/2002
- Devise: EUR
- Coûts indirects: 3.00 %
- Frais généraux: 13.00 %
- Bénéfice: 6.00 %
- TVA: 19.60 %

## T Équipements techniques

### TV Climatisation et ventilation

#### TVV Ventilation additionnelle spécifique en cuisine pour logements

**TVV030** U Casquette de tôle galvanisée, modèle STS 630 "ALDES", pour conduit de sortie de 630 mm de diamètre extérieur en couverture inclinée avec recouvrement de tuiles.
Fourniture et montage à l'extrémité extérieure du conduit d'extraction (bouche d'expulsion) de casquette de tôle galvanisée, modèle STS 630 "ALDES", pour conduit de sortie de 630 mm de diamètre extérieur en couverture inclinée avec recouvrement de tuiles, finition lisse, couleur marron RAL 8012, avec corps tournant contre la pluie, maille de protection contre l'entrée de feuilles et d'oiseaux, bavette en plomb et col de raccordement au conduit, pour ventilation de cuisines. Comprend partie proportionnelle d'éléments d'ancrage et de fixation. Totalement monté.
Inclut: Implantation. Fixation et mise en place via des éléments d'ancrage.
Critère de métré de projet: Nombre d'unités prévues, selon documentation graphique du Projet.
Critère de mesure de l'ouvrage: On mesurera le nombre d'unités réellement exécutées selon les spécifications du Projet.

| Code | U | Désignation | Quantité | Prix | Montant |
|---|---|---|---|---|---|
| mt20cvc140ir | U | Casquette de tôle galvanisée, modèle STS 630 "ALDES", pour conduit de sortie de 630 mm de diamètre extérieur en couverture inclinée avec recouvrement de tuiles, finition lisse, couleur marron RAL 8012, avec corps tournant contre la pluie, maille de protection contre l'entrée de feuilles et d'oiseaux, bavette en plomb et col de raccordement au conduit. (matériau) | 1.000 | 690.15 | 690.15 |
| mo010 | h | Compagnon professionnel III/CP2 monteur. (main-d'œuvre) | 0.341 | 25.11 | 8.56 |
| mo078 | h | Ouvrier professionnel II/OP monteur. (main-d'œuvre) | 0.170 | 21.57 | 3.67 |
| % | % | Coûts directs complémentaires | 2 % | 702.38 | 14.05 |
|  |  | Coûts directs |  |  | 716.43 |
