# Peinture des parois d'une piste de pelote basque

- Propriété du fichier: CYPE INGENIEROS, S.A.
- Format: FIEBDC-3/2002
- Devise: EUR
- Coûts indirects: 3.00 %
- Frais généraux: 13.00 %
- Bénéfice: 6.00 %
- TVA: 20.00 %

**AFP020** m² Peinture des parois d'une piste de pelote basque.
Fourniture et application au rouleau sur les parements verticaux d'une piste de pelote basque, de deux couches de peinture acrylique de couleur verte, avec un rendement de 0,15 kg/m² par couche. Comprend le nettoyage de la surface support.
Inclut: Nettoyage de la surface support. Réalisation de la peinture avec une peinture acrylique.
Critère de métré de projet: Surface mesurée selon documentation graphique du Projet.
Critère de mesure de l'ouvrage: On mesurera la surface réellement exécutée selon les spécifications du Projet.

| Code | U | Désignation | Quantité | Prix | Montant |
|---|---|---|---|---|---|
| mt47mpi020b | kg | Peinture acrylique de couleur verte pour des parements verticaux de pistes sportives. (matériau) | 0.330 | 9.12 | 3.01 |
| mo038 | h | Compagnon professionnel III/CP2 peintre. (main-d'œuvre) | 0.136 | 24.11 | 3.28 |
| mo076 | h | Ouvrier professionnel II/OP peintre. (main-d'œuvre) | 0.136 | 21.40 | 2.91 |
| % | % | Coûts directs complémentaires | 2 % | 9.20 | 0.18 |
|  |  | Coûts directs |  |  | 9.38 |
