# Douche solaire pour piscine

- Propriété du fichier: CYPE INGENIEROS, S.A.
- Format: FIEBDC-3/2002
- Devise: EUR
- Coûts indirects: 3.00 %
- Frais généraux: 13.00 %
- Bénéfice: 6.00 %
- TVA: 20.00 %

**APA050** U Douche solaire pour piscine, en aluminium, avec manette mitigeuse et pomme fixe, avec système anticalcaire et réservoir accumulateur en aluminium de 30 litres pour chauffer l'eau en utilisant l'énergie solaire, fixée à une surface support (non comprise dans ce prix), avec ancrages dotés d'un mécanisme pour connexion équipotentielle.
Fourniture et mise en place de douche solaire pour piscine, en aluminium, avec manette mitigeuse et pomme fixe, avec système anticalcaire et réservoir accumulateur en aluminium de 30 litres pour chauffer l'eau en utilisant l'énergie solaire, fixée à une surface support (non comprise dans ce prix), avec ancrages dotés d'un mécanisme pour connexion équipotentielle. Comprend l'implantation, les ancrages, les pièces d'arrêt, les embellisseurs, les joints, les chevilles et les vis, raccord de connexion, les tuyauteries pour conduction d'eau, les éléments d'ancrage et la suppression et le nettoyage du matériau excédant. Totalement montée et testée par l'entreprise installatrice.
Inclut: Implantation. Montage de la douche. Suppression et nettoyage du matériau excédant.
Critère de métré de projet: Nombre d'unités prévues, selon documentation graphique du Projet.
Critère de mesure de l'ouvrage: On mesurera le nombre d'unités réellement exécutées selon les spécifications du Projet.

| Code | U | Désignation | Quantité | Prix | Montant |
|---|---|---|---|---|---|
| mt47pep042a | U | Douche solaire pour piscine, en aluminium, avec manette mitigeuse et pomme fixe, avec système anticalcaire et réservoir accumulateur en aluminium de 30 litres pour chauffer l'eau en utilisant l'énergie solaire, avec ancrages, pièces d'arrêt, enjoliveurs, joints, chevilles et vis. (matériau) | 1.000 | 516.62 | 516.62 |
| mt47pep041 | U | Répercussion par installation d'une douche extérieure dans la zone de piscine. Comprend les matériaux nécessaires pour la réalisation du plateau de douche, l'installation d'arrivée d'eau, l'installation d'évacuation et de connexions aux réseaux principaux. (matériau) | 1.000 | 390.00 | 390.00 |
| mt09reh330 | kg | Mortier de résine époxy avec sable de silice, à durcissement rapide, pour remplissage des ancrages. (matériau) | 0.200 | 5.00 | 1.00 |
| mo107 | h | Ouvrier professionnel II/OP plombier. (main-d'œuvre) | 1.361 | 21.36 | 29.07 |
| mo041 | h | Compagnon professionnel III/CP2 VRD espaces publics. (main-d'œuvre) | 6.805 | 24.11 | 164.07 |
| mo087 | h | Ouvrier professionnel II/OP VRD espaces publics. (main-d'œuvre) | 2.268 | 21.40 | 48.54 |
| % | % | Coûts directs complémentaires | 2 % | 1149.30 | 22.99 |
|  |  | Coûts directs |  |  | 1172.29 |
