# Corniche de façade

- Propriété du fichier: CYPE INGENIEROS, S.A.
- Format: FIEBDC-3/2002
- Devise: EUR
- Coûts indirects: 3.00 %
- Frais généraux: 13.00 %
- Bénéfice: 6.00 %
- TVA: 20.00 %

**ECR010** m Corniche de façade, préfabriquée en béton, couleur beige, en pièces de 200x200x300 mm, placée avec du mortier de ciment, industriel, avec adjuvant hydrofuge, M-10 et jointement entre pièces et, s'il y a lieu, des assemblages avec les murs avec du mortier de joints spécial pour préfabriqués en béton.
Réalisation de corniche de façade, préfabriquée en béton, couleur beige, en pièces de 200x200x300 mm, placée avec du mortier de ciment, industriel, avec adjuvant hydrofuge, M-10, en créant une pente suffisante pour l'évacuation de l'eau et jointement entre pièces et, s'il y a lieu, des assemblages avec les murs avec du mortier de joints spécial pour préfabriqués en béton. Comprend l'implantation, les découpes, traitement de protection supplémentaire par application sur l'ensemble d'une peinture hydrofuge incolore en deux couches et le nettoyage final.
Inclut: Implantation des pièces. Mise en place, aplomb, nivellement et alignement des pièces. Jointoiement et nettoyage. Application en deux couches de la peinture hydrofuge incolore.
Critère de métré de projet: Longueur mesurée aux axes, selon documentation graphique du Projet.
Critère de mesure de l'ouvrage: On mesurera, aux axes, la longueur réellement exécutée selon les spécifications du Projet.

| Code | U | Désignation | Quantité | Prix | Montant |
|---|---|---|---|---|---|
| mt08aaa010a | m³ | Eau. (matériau) | 0.006 | 1.50 | 0.01 |
| mt09mif010ka | t | Mortier industriel pour maçonnerie, de ciment, couleur gris, avec adjuvant hydrofuge, catégorie M-10 (résistance à la compression 10 N/mm²), fourni en sacs, selon NF EN 998-2. (matériau) | 0.034 | 38.05 | 1.29 |
| mt20mhp020c | m | Corniche de façade, préfabriquée en béton, couleur beige, en pièces de 200x200x300 mm. (matériau) | 1.050 | 30.78 | 32.32 |
| mt09mcr235 | kg | Mortier de jointoiement pour préfabriqués en béton et en pierre artificielle, constitué de ciment, granulats, pigments et additifs spéciaux. (matériau) | 0.282 | 2.47 | 0.70 |
| mt28pcs010 | l | Traitement superficiel hydrofuge, de surface invisible. (matériau) | 0.180 | 8.82 | 1.59 |
| mo020 | h | Compagnon professionnel III/CP2 construction. (main-d'œuvre) | 0.202 | 24.67 | 4.98 |
| mo113 | h | Ouvrier d'exécution I/OE1 construction. (main-d'œuvre) | 0.293 | 20.57 | 6.03 |
| % | % | Coûts directs complémentaires | 2 % | 46.92 | 0.94 |
|  |  | Coûts directs |  |  | 47.86 |
