# Scellement d'un joint de structure en béton en contact avec l'eau, avec un mastic hydro-expansif

- Propriété du fichier: CYPE Ingenieros S.A.
- Format: FIEBDC-3/2016
- Logiciel: Générateur de prix de la construction. CYPE Ingenieros, S.A.
- Date: 04/07/2024
- Devise: EUR
- Coûts indirects: 3 %
- Frais généraux: 13 %
- Bénéfice: 6 %
- TVA: 20 %

## E Enveloppe et finition extérieure

### EE Étanchéité: imperméabilisations

#### EEJ Joints

**EEJ070** m Scellement d'un joint de structure en béton en contact avec l'eau, avec un mastic hydro-expansif.
Scellement d'un joint de structure en béton en contact avec l'eau, exposé à la pression hydrostatique, temporelle ou permanente, avec mastic hydro-expansif monocomposant.
Inclut: Nettoyage du support. Application du mastic.
Critère pour le métré: Longueur mesurée selon documentation graphique du Projet.
Critère pour le mémoire: On mesurera la longueur réellement exécutée selon les spécifications du Projet.

| Code | U | Désignation | Quantité | Prix | Montant |
|---|---|---|---|---|---|
| mt15bas200a | U | Cartouche de mastic hydro-expansif monocomposant, de 310 ml, pour imperméabilisation des joints. (matériau) | 0.26 | 23.39 | 6.081 |
| mo032 | h | Compagnon professionnel III/CP2 poseur de produits imperméabilisants. (main-d'œuvre) | 0.005 | 29.25 | 0.146 |
| % | % | Frais de chantier des unités d'ouvrage | 2 % | 6.227 | 0.125 |
|  |  | Coûts directs |  |  | 6.352 |

Déchets:
- pose: mt15bas200a Cartouche de mastic hydro-expansif monocomposant, de 310 ml, pour imperméabilisation des joints; facteur de déchet 0.03

## Ressources

**mt15bas200a** U Cartouche de mastic hydro-expansif monocomposant, de 310 ml, pour imperméabilisation des joints
Données techniques: Coût énergétique 19.376 MJ; Émission de CO2 0.962 kg; Code CED 17 09 04; Masse de l'élément 0.45 kg; Volume 0.0003 m3
Déchets:
- emballage: re170203 Plastique. (composant de déchet); quantité 0.2 kg; Code CED 17 02 03; Masse de l'élément 1 kg; Volume 0.001667 m3
