# Isolation thermique par l'extérieur des façades

- Propriété du fichier: CYPE INGENIEROS, S.A.
- Format: FIEBDC-3/2002
- Devise: EUR
- Coûts indirects: 3.00 %
- Frais généraux: 13.00 %
- Bénéfice: 6.00 %
- TVA: 20.00 %

**EIE060** m² Isolation thermique par l'extérieur des façades, avec le système Traditerm Ceramic "GRUPO PUMA", avec DIT 605/14, composé de: panneau rigide de polystyrène expansé, Traditerm Panel EPS "GRUPO PUMA", selon NF EN 13163, à surface lisse et usinage latéral droit, de couleur blanche, de 60 mm d'épaisseur, fixé au support par mortier Traditerm "GRUPO PUMA", application manuelle et fixations mécaniques avec cheville à expansion en polyéthylène avec clou fileté en acier Traditerm Plus NTK "GRUPO PUMA"; deux couches de régularisation, chacune d'elles composée par mortier Traditerm "GRUPO PUMA", application manuelle, armé avec maille de fibre de verre, anti-alcalin, Traditerm Plus NTK "GRUPO PUMA", de 5x4 mm d'ouverture de maille, de 0,6 mm d'épaisseur et de 160 g/m² de masse superficielle, en intercalant entre les deux une couche du même mortier pour améliorer l'adhérence, appliquée avec une truelle dentée; fixation mécanique de la maille en fibre de verre au support avec cheville à expansion en polyéthylène avec clou fileté en acier Traditerm Plus NTK "GRUPO PUMA"; couche de finition de carreaux céramiques en grès émaillé, 15x15 cm, 8 €/m², placées avec du mortier-colle amélioré bicomposant, type C2 TE S2, selon NF EN 12004, hautement déformable, avec résistant au glissement et temps ouvert allongé, Traditerm Ceramic "GRUPO PUMA", avec double collage, jointoyées avec du mortier de joints cémenteux hydro-repoussant Morcemcolor Plus Flexible "GRUPO PUMA", couleur Blanco.
Fourniture et mise en place d'un isolant thermique par l'extérieur des façades, avec le système Traditerm Ceramic "GRUPO PUMA", avec DIT 605/14, composé de: panneau rigide de polystyrène expansé, Traditerm Panel EPS "GRUPO PUMA", selon NF EN 13163, à surface lisse et usinage latéral droit, de couleur blanche, de 60 mm d'épaisseur, fixé au support par mortier Traditerm "GRUPO PUMA", application manuelle et fixations mécaniques avec cheville à expansion en polyéthylène avec clou fileté en acier Traditerm Plus NTK "GRUPO PUMA"; deux couches de régularisation, chacune d'elles composée par mortier Traditerm "GRUPO PUMA", application manuelle, armé avec maille de fibre de verre, anti-alcalin, Traditerm Plus NTK "GRUPO PUMA", de 5x4 mm d'ouverture de maille, de 0,6 mm d'épaisseur et de 160 g/m² de masse superficielle, en intercalant entre les deux une couche du même mortier pour améliorer l'adhérence, appliquée avec une truelle dentée; fixation mécanique de la maille en fibre de verre au support avec cheville à expansion en polyéthylène avec clou fileté en acier Traditerm Plus NTK "GRUPO PUMA"; couche de finition de carreaux céramiques en grès émaillé, 15x15 cm, 8 €/m², placées avec du mortier-colle amélioré bicomposant, type C2 TE S2, selon NF EN 12004, hautement déformable, avec résistant au glissement et temps ouvert allongé, Traditerm Ceramic "GRUPO PUMA", avec double collage, jointoyées avec du mortier de joints cémenteux hydro-repoussant Morcemcolor Plus Flexible "GRUPO PUMA", couleur Blanco. Comprend les profilés de départ Traditerm "GRUPO PUMA", en aluminium, de 60 mm de largeur, les profilés de fermeture supérieure Traditerm "GRUPO PUMA", en aluminium, de 60 mm de largeur, les profilés pour formation de larmiers Traditerm "GRUPO PUMA", en PVC avec une maille, les profilés de coin en PVC avec une maille Traditerm "GRUPO PUMA", les profilés de fermeture latérale Traditerm "GRUPO PUMA", en aluminium, de 60 mm de largeur, le mastic-colle monocomposant Pumaelastic-Ms "GRUPO PUMA" et le cordon en mousse de polyéthylène expansé à cellule fermée pour le scellage des joints, les chutes et les ruptures.
Inclut: Préparation de la surface support. Mise en place de la maille de départ. Mise en place du profilé de départ. Découpe et préparation de l'isolant. Mise en place de l'isolation sur le parement. Ponçage de toute la surface. Mise en place du reste des profilés. Résolution des points singuliers. Application du mortier de base et mise en place de la maille de fibre de verre dans la couche de régularisation. Réalisation des joints. Mise en place des pièces céramiques. Jointoiement. Scellage des joints. Suppression et nettoyage du matériau excédant. Nettoyage final de la façade.
Critère de métré de projet: Surface mesurée selon documentation graphique du Projet, en déduisant les ouvertures de surface supérieure à 1 m², en ajoutant en échange la surface de la partie intérieure de l'ouverture, correspondant au développement des jambages et des linteaux. Le métré par ruptures et recoupes n'a pas été incrémenté 5% de pièces de plus a été considéré dans la décomposition.
Critère de mesure de l'ouvrage: On mesurera la surface réellement exécutée selon les spécifications du Projet, en déduisant les ouvertures de surface supérieure à 1 m², en ajoutant en échange la surface de la partie intérieure du vide, correspondant au développement des jambages et des linteaux.
Critère d'évaluation économique: Le prix comprend l'exécution des arrêts aux rencontres avec les parements, les revêtements et les autres éléments placés sur sa surface.

| Code | U | Désignation | Quantité | Prix | Montant |
|---|---|---|---|---|---|
| mt28mop080x | m | Profilé de départ Traditerm "GRUPO PUMA" en aluminium, de 60 mm de largeur, avec larmier, pour nivellement et support des panneaux isolants des systèmes d'isolation thermique par l'extérieur sur la partie basse du mur; y compris le kit de fixation pour profilé. (matériau) | 0.170 | 5.53 | 0.94 |
| mt28mop085w | m | Profilé de fermeture supérieure, Traditerm Coronación "GRUPO PUMA", en aluminium, de 60 mm de largeur, pour couronnement des panneaux isolants des systèmes d'isolation thermique par l'extérieur. (matériau) | 0.170 | 16.03 | 2.73 |
| mt28mop030k | kg | Mortier Traditerm "GRUPO PUMA", application manuelle, imperméable à l'eau de pluie, perméable à la vapeur d'eau et non propagateur de la flamme, pour coller les panneaux isolants et comme couche de base, préalablement mélangé avec de l'eau. (matériau) | 15.000 | 0.88 | 13.20 |
| mt16pep010dd | m² | Panneau rigide de polystyrène expansé, Traditerm Panel EPS "GRUPO PUMA", selon NF EN 13163, à surface lisse et usinage latéral droit, de couleur blanche, de 60 mm d'épaisseur, perméable à la vapeur d'eau et résistant au vieillissement, résistance thermique 1,58 m²K/W, conductivité thermique 0,038 W/(mK), Euroclasse E de réaction au feu. (matériau) | 1.050 | 10.50 | 11.03 |
| mt16pep110z | U | Cheville à expansion en polypropylène avec clou en polyamide renforcée avec de la fibre de verre, Traditerm Plus NTK "GRUPO PUMA", de 110 mm de longueur, pour fixation de plaques isolantes. (matériau) | 10.000 | 0.40 | 4.00 |
| mt28mop050e | m² | Maille de fibre de verre, anti-alcalin, Traditerm "GRUPO PUMA", de 5x4 mm d'ouverture de maille, de 0,6 mm d'épaisseur, de 160 g/m² de masse superficielle et de 1x50 m, pour armer les mortiers. (matériau) | 2.200 | 1.60 | 3.52 |
| mt28mop090b | m | Profilé en PVC avec maille de fibre de verre anti-alcalin, Traditerm "GRUPO PUMA", pour formation de larmiers. (matériau) | 0.170 | 7.88 | 1.34 |
| mt28mop070d | m | Profil de coin Traditerm "GRUPO PUMA" en PVC avec une maille, pour le renfort des bords. (matériau) | 0.300 | 1.27 | 0.38 |
| mt28mop075w | m | Profilé de fermeture latérale, Traditerm "GRUPO PUMA", en aluminium, de 60 mm de largeur. (matériau) | 0.300 | 5.50 | 1.65 |
| mt09mcp007d | kg | Mortier-colle amélioré bicomposant, type C2 TE S2, selon NF EN 12004, hautement déformable, avec résistant au glissement et temps ouvert allongé, Traditerm Ceramic "GRUPO PUMA", constitué d'agglomérants minéraux, granulats sélectionnés et résines en dispersion, pour la mise en place en couche mince de pièces céramiques, en revêtements extérieurs, spécialement dans façades. (matériau) | 5.000 | 2.31 | 11.55 |
| mt19abe010n800 | m² | Carreau en céramique de grès émaillé, 15x15 cm, 8,00€/m², capacité d'absorption en eau 3%<=E<6%, groupe BIIa, selon NF EN 14411, résistance au glissement jusqu'à 15 selon ENV 12633. (matériau) | 1.050 | 8.00 | 8.40 |
| mt09mcp020qa | kg | Mortier de joints cémenteux hydro-repoussant Morcemcolor Plus Flexible "GRUPO PUMA", type CG2, selon NF EN 13888, couleur Blanco, pour joints de 2 à 15 mm, composé de ciment à haute résistance, granulats sélectionnés, additifs spéciaux et pigments. (matériau) | 0.360 | 1.40 | 0.50 |
| mt15bas010a | m | Cordon en polyéthylène expansé à cellules fermées, de section circulaire de 6 mm de diamètre, pour le remplissage de fond de joint. (matériau) | 0.170 | 0.06 | 0.01 |
| mt15igp101 | U | Cartouche de mastic monocomposant à base de polymères hybrides, Pumalastic-Ms "GRUPO PUMA", de 290 cm³, avec dureté Shore A approchée de 40, selon NF EN ISO 868 et élongation à la rupture >= 550%, selon NF EN ISO 8339. (matériau) | 0.020 | 8.00 | 0.16 |
| mo054 | h | Compagnon professionnel III/CP2 poseur d'isolants rigides ou flexibles. (main-d'œuvre) | 0.101 | 24.91 | 2.52 |
| mo101 | h | Ouvrier professionnel II/OP poseur d'isolants rigides ou flexibles. (main-d'œuvre) | 0.101 | 21.40 | 2.16 |
| mo024 | h | Compagnon professionnel III/CP2 carreleur en revêtements muraux. (main-d'œuvre) | 1.414 | 24.11 | 34.09 |
| mo062 | h | Ouvrier professionnel II/OP carreleur en revêtements muraux. (main-d'œuvre) | 1.010 | 21.40 | 21.61 |
| % | % | Coûts directs complémentaires | 2 % | 119.79 | 2.40 |
|  |  | Coûts directs |  |  | 122.19 |
