# Blanchissement traditionnel à la chaux avec deux couches de chaux, application préalable d'une couche de chaux éteinte diluée, sur parement extérieur

- Propriété du fichier: CYPE INGENIEROS, S.A.
- Format: FIEBDC-3/2002
- Devise: EUR
- Coûts indirects: 3.00 %
- Frais généraux: 13.00 %
- Bénéfice: 6.00 %
- TVA: 20.00 %

**EPH010** m² Blanchissement traditionnel à la chaux avec deux couches de chaux, application préalable d'une couche de chaux éteinte diluée, sur parement extérieur.
Blanchissement traditionnel à la chaux avec deux couches de chaux, application préalable d'une couche de chaux éteinte diluée, sur parement extérieur.
Inclut: Préparation et nettoyage préalable du support. Application d'une couche de fond. Application de deux couches de finition.
Critère pour le métré: Surface mesurée selon documentation graphique du Projet, avec le même critère que le support de base.
Critère pour le mémoire: On mesurera la surface réellement exécutée selon les spécifications du Projet, avec le même critère que le support de base.
Critère d'évaluation économique: Le prix comprend la protection des éléments du contour qui pourraient être affectés pendant les travaux et la résolution des points singuliers.

| Code | U | Désignation | Quantité | Prix | Montant |
|---|---|---|---|---|---|
| mt27tec010 | kg | Chaux. (matériau) | 0.700 | 0.60 | 0.42 |
| mo038 | h | Compagnon professionnel III/CP2 peintre. (main-d'œuvre) | 0.060 | 25.52 | 1.53 |
| mo076 | h | Ouvrier professionnel II/OP peintre. (main-d'œuvre) | 0.060 | 22.65 | 1.36 |
| % | % | Frais de chantier des unités d'ouvrage | 2 % | 3.31 | 0.07 |
|  |  | Coûts directs |  |  | 3.38 |
