# Joint de dilatation en toiture terrasse chaude

- Propriété du fichier: CYPE Ingenieros S.A.
- Format: FIEBDC-3/2016
- Logiciel: Générateur de prix de la construction. CYPE Ingenieros, S.A.
- Date: 10/06/2021
- Devise: EUR
- Coûts indirects: 3 %
- Frais généraux: 13 %
- Bénéfice: 6 %
- TVA: 20 %

## E Enveloppe et finition extérieure

### ET Couvertures de toitures terrasses

#### ETI Points singuliers

**ETI030** m Joint de dilatation en toiture terrasse chaude, accessible, avec revêtement de sol flottant isolant, type inversée, sans isolant thermique supplémentaire. Imperméabilisation: bande de renfort de membrane d'étanchéité souple en PVC-P, (fv), de 1,2 mm d'épaisseur, avec armature de voile en fibre de verre, et avec résistance aux intempéries, placée librement sur la couche séparatrice, en formant un pli sans adhérer dans la zone du joint; fond de joints pour scellage dans des cordons en polyéthylène expansé, de 25 mm de diamètre; et bande de finalisation de membrane d'étanchéité souple en PVC-P, (fv), de 1,2 mm d'épaisseur, avec armature de voile en fibre de verre, et avec résistance aux intempéries fixée en recouvrements par soudure thermique à l'imperméabilisation de la toiture, en formant un pli sans adhérer dans la zone du joint, sur le cordon de remplissage.

| Code | U | Désignation | Quantité | Prix | Montant |
|---|---|---|---|---|---|
| mt15dan010c | m² | Membrane d'étanchéité souple en PVC-P, (fv), de 1,2 mm d'épaisseur, avec armature de voile en fibre de verre, et avec résistance aux intempéries, selon NF EN 13956. (matériau) | 1 | 6.55 | 6.550 |
| mt15sja030cd | m | Fond de joints pour scellage dans des cordons en polyéthylène expansé, de 25 mm de diamètre, pour limiter la profondeur du joint de dilatation. (matériau) | 1.05 | 0.35 | 0.368 |
| mo029 | h | Compagnon professionnel III/CP2 poseur de membranes d'étanchéité. (main-d'œuvre) | 0.122 | 25.52 | 3.113 |
| mo067 | h | Ouvrier professionnel II/OP poseur de membranes d'étanchéité. (main-d'œuvre) | 0.122 | 22.65 | 2.763 |
| % | % | Frais de chantier des unités d'ouvrage | 2 % | 12.794 | 0.256 |
|  |  | Coûts directs |  |  | 13.050 |

Déchets:
- pose: mt15dan010c; facteur de déchet 0.048
- pose: mt15sja030cd; facteur de déchet 0.06

## Ressources

**mt15dan010c** m² Membrane d'étanchéité souple en PVC-P
Données techniques: Coût énergétique 122.702 MJ; Émission de CO2 4.370 kg; Code CED 17 06 04; Masse de l'élément 1.5 kg; Volume 0.0025 m3
Déchets:
- emballage: re170203 Plastique. (composant de déchet); quantité 0.024 kg; Code CED 17 02 03; Masse de l'élément 1 kg; Volume 0.001667 m3

**mt15sja030cd** m Fond de joints pour scellage dans des cordons en polyéthylène expansé
Données techniques: Coût énergétique 2.804 MJ; Émission de CO2 0.392 kg; Code CED 17 06 04; Masse de l'élément 0.034 kg; Volume 0.000057 m3
Déchets:
- emballage: re170203 Plastique; quantité 0.001 kg
