# Rideau de verre Seeglass Lux modèle A "C3 SYSTEMS" sans profilés verticaux

- Propriété du fichier: CYPE INGENIEROS, S.A.
- Format: FIEBDC-3/2002
- Devise: EUR
- Coûts indirects: 3.00 %
- Frais généraux: 13.00 %
- Bénéfice: 6.00 %
- TVA: 20.00 %

**FCI010** U Rideau de verre Seeglass Lux modèle A "C3 SYSTEMS" sans profilés verticaux, de 3 m de largeur et 2,5 m de hauteur totale, constituée de profilés supérieurs Anodizado Plata Mate, en aluminium, un panneau fixe avec guide inférieur et deux panneaux glissants avec kit d'accessoires pour le guidage inférieur, avec verre incolore trempé de sécurité, de 10 mm d'épaisseur, avec les bords polis.
Fourniture et montage de rideau de verre Seeglass Lux modèle A "C3 SYSTEMS" sans profilés verticaux, de 3 m de largeur et 2,5 m de hauteur totale, constituée de profilés supérieurs Anodizado Plata Mate, en aluminium, un panneau fixe avec guide inférieur et deux panneaux glissants avec kit d'accessoires pour le guidage inférieur, avec verre incolore trempé de sécurité, de 10 mm d'épaisseur, avec les bords polis. Comprend visserie en acier inoxydable, anneau poignée, kit d'arrêt doux et pinces de fixation des vitres. Totalement montée.
Inclut: Implantation. Montage du profilé supérieur. Montage du profilé inférieur. Montage des vitres. Montage des compléments.
Critère de métré de projet: Nombre d'unités prévues, selon documentation graphique du Projet.
Critère de mesure de l'ouvrage: On mesurera le nombre d'unités réellement exécutées selon les spécifications du Projet.

| Code | U | Désignation | Quantité | Prix | Montant |
|---|---|---|---|---|---|
| mt21csy040aaa | m² | Cloison vitrée Seeglass Lux modèle A "C3 SYSTEMS" sans profilés verticaux, constituée de profilés supérieurs Anodizado Plata Mate, en aluminium, un panneau fixe avec guide inférieur et deux panneaux glissants avec kit d'accessoires pour le guidage inférieur, avec verre incolore trempé de sécurité, de 10 mm d'épaisseur, avec les bords polis. Comprend visserie en acier inoxydable et pinces de fixation des parois. (matériau) | 7.500 | 277.09 | 2078.18 |
| mt21csy045w | U | Poignée pour paroi mobile, de laiton, finition aluminium mat, pour cloison vitrée Seeglass Lux "C3 SYSTEMS" sans profilés verticaux, pour intérieur. (matériau) | 1.000 | 18.86 | 18.86 |
| mt21csy045a | U | Kit d'arrêt doux avec amortissement hydraulique, d'ABS et acier, pour cloison vitrée Seeglass Lux "C3 SYSTEMS" sans profilés verticaux, pour intérieur. (matériau) | 1.000 | 131.46 | 131.46 |
| mo011 | h | Compagnon professionnel III/CP2 monteur. (main-d'œuvre) | 4.889 | 24.91 | 121.78 |
| mo080 | h | Ouvrier professionnel II/OP monteur. (main-d'œuvre) | 4.889 | 21.40 | 104.62 |
| % | % | Coûts directs complémentaires | 2 % | 2454.90 | 49.10 |
|  |  | Coûts directs |  |  | 2504.00 |
