# Cloison vitrée fixe Seeglass Fix "C3 SYSTEMS", de 5 m de largeur et 2,5 m de hauteur totale, constituée de: profilés en aluminium Blanco Stock et vitrage incolore, de 8 mm d'épaisseur

- Propriété du fichier: CYPE INGENIEROS, S.A.
- Format: FIEBDC-3/2002
- Devise: EUR
- Coûts indirects: 3.00 %
- Frais généraux: 13.00 %
- Bénéfice: 6.00 %
- TVA: 20.00 %

**FCI020** U Cloison vitrée fixe Seeglass Fix "C3 SYSTEMS", de 5 m de largeur et 2,5 m de hauteur totale, constituée de: profilés en aluminium Blanco Stock et vitrage incolore, de 8 mm d'épaisseur.
Fourniture et montage d'une cloison vitrée fixe Seeglass Fix "C3 SYSTEMS", de 5 m de largeur et 2,5 m de hauteur totale, constituée de: profilés en aluminium Blanco Stock et vitrage incolore, de 8 mm d'épaisseur. Comprend les arrêts, le scellage des joints et les rencontres avec d'autres types de parements. Totalement terminée.
Inclut: Implantation et marquage des points de fixation. Aplomb, nivellement et fixation des profilés qui forment l'ossature. Mise en place et fixation des vitres. Traitement des joints. Arrêt du périmètre de l'élément, par les deux faces.
Critère de métré de projet: Nombre d'unités prévues, selon documentation graphique du Projet.
Critère de mesure de l'ouvrage: On mesurera le nombre d'unités réellement exécutées selon les spécifications du Projet.

| Code | U | Désignation | Quantité | Prix | Montant |
|---|---|---|---|---|---|
| mt21csy030aa | m | Profilé composé en aluminium, Seeglass Fix "C3 SYSTEMS" Blanco Stock. (matériau) | 5.250 | 20.17 | 105.89 |
| mt21csy030ia | m | Profilé supérieure en aluminium, Seeglass Fix "C3 SYSTEMS" Blanco Stock. (matériau) | 5.250 | 10.35 | 54.34 |
| mt21csy030qa | m | Profilé d'arrêt latéral en aluminium, Seeglass Fix "C3 SYSTEMS" Blanco Stock. (matériau) | 4.375 | 3.33 | 14.57 |
| mt21vpi010d | m² | Vitre en verre poli incolore, 8 mm. Selon NF EN 410 et NF EN 673. (matériau) | 13.125 | 30.50 | 400.31 |
| mt21csy035c | m | Joint de vitrage de 4 mm d'épaisseur, pour cloison vitrée fixe Seeglass Fix "C3 SYSTEMS". (matériau) | 20.000 | 0.80 | 16.00 |
| mt21csy036a | U | Joint de liaison entre vitres, en polycarbonate, pour cloison vitrée fixe Seeglass Fix "C3 SYSTEMS". (matériau) | 4.375 | 14.15 | 61.91 |
| mo011 | h | Compagnon professionnel III/CP2 monteur. (main-d'œuvre) | 2.461 | 24.91 | 61.30 |
| mo080 | h | Ouvrier professionnel II/OP monteur. (main-d'œuvre) | 2.461 | 21.40 | 52.67 |
| % | % | Coûts directs complémentaires | 2 % | 766.99 | 15.34 |
|  |  | Coûts directs |  |  | 782.33 |
