# Démontage d'une porte d'armoire encastrée en bois, avec des moyens manuels et chargement manuel dans le camion ou la benne

- Propriété du fichier: CYPE INGENIEROS, S.A.
- Format: FIEBDC-3/2002
- Devise: EUR
- Coûts indirects: 3.00 %
- Frais généraux: 13.00 %
- Bénéfice: 6.00 %
- TVA: 20.00 %

**FKD020** U Démontage d'une porte d'armoire encastrée en bois, avec des moyens manuels et chargement manuel dans le camion ou la benne.
Démontage d'une porte d'armoire encastrée en bois, avec des moyens manuels et chargement manuel dans le camion ou la benne.
Inclut: Démontage de l'élément. Retrait et stockage du matériau démonté. Nettoyage des restes d'ouvrage. Chargement manuel du matériau démonté et des restes d'ouvrage dans le camion ou la benne.
Critère pour le métré: Nombre d'unités prévues, selon documentation graphique du Projet.
Critère pour le mémoire: On mesurera le nombre d'unités réellement démontées selon les spécifications du Projet.
Critère d'évaluation économique: Le prix comprend le démontage des feuillures, des couvre-joints et des ferrures.

| Code | U | Désignation | Quantité | Prix | Montant |
|---|---|---|---|---|---|
| mo017 | h | Compagnon professionnel III/CP2 menuisier bois. (main-d'œuvre) | 0.148 | 25.97 | 3.84 |
| mo058 | h | Ouvrier professionnel II/OP menuisier bois. (main-d'œuvre) | 0.148 | 22.83 | 3.38 |
| % | % | Frais de chantier des unités d'ouvrage | 2 % | 7.22 | 0.14 |
|  |  | Coûts directs |  |  | 7.36 |
