# Émail sur structure en acier

- Propriété du fichier: CYPE Ingenieros S.A.
- Format: FIEBDC-3/2016
- Logiciel: Générateur de prix de la construction. CYPE Ingenieros, S.A.
- Date: 12/06/2024
- Devise: EUR
- Coûts indirects: 3 %
- Frais généraux: 13 %
- Bénéfice: 6 %
- TVA: 20 %

## F Aménagements et finitions

### FP Peintures

#### FPE Spéciales métal

**FPE010** m² Émail sur structure en acier.
Application manuelle de deux couches d'émail synthétique à séchage rapide, à base de résines alkydiques, couleur blanche, finition brillante, (rendement: 0,077 l/m² chaque couche); application préalable d'une couche d'impression synthétique antioxydante à séchage rapide, à base de résines alkydiques, couleur grise, finition mat (rendement: 0,125 l/m²), sur poutre constituée de pièces simples de profilés laminés en acier.
Inclut: Préparation et nettoyage de la surface support. Application d'une couche d'impression. Application de deux couches de finition.
Critère pour le métré: Surface mesurée selon documentation graphique du Projet.
Critère pour le mémoire: On mesurera la surface réellement exécutée selon les spécifications du Projet.

| Code | U | Désignation | Quantité | Prix | Montant |
|---|---|---|---|---|---|
| mt27pfi200a | l | Impression synthétique antioxydante à séchage rapide, couleur grise, finition mat, à base de résines alkydiques, pigments organiques, pigments inorganiques, pigments antioxydants et dissolvant formulé à base d'un mélange d'hydrocarbures, à appliquer à la brosse, au rouleau ou au pistolet sur surfaces métalliques. (matériau) | 0.125 | 3.11 | 0.389 |
| mt27ess200c | l | Émail synthétique à séchage rapide, pour extérieur, couleur blanche, finition brillante, à base de résines alkydiques, pigments organiques, pigments inorganiques, pigments antioxydants et dissolvant formulé à base d'un mélange d'hydrocarbures, à appliquer à la brosse, au rouleau ou au pistolet sur surfaces métalliques. (matériau) | 0.154 | 13.28 | 2.045 |
| mq07ple010bg | U | Location par jour de nacelle élévatrice à bras articulé, moteur diesel, de 16 m de hauteur maximale de travail, y compris la maintenance et l'assurance de responsabilité civile. (matériel) | 0.01 | 129.04 | 1.290 |
| mo038 | h | Compagnon professionnel III/CP2 peintre. (main-d'œuvre) | 0.767 | 29.25 | 22.435 |
| mo076 | h | Ouvrier professionnel II/OP peintre. (main-d'œuvre) | 0.137 | 26.02 | 3.565 |
| % | % | Frais de chantier des unités d'ouvrage | 2 % | 29.724 | 0.594 |
|  |  | Coûts directs |  |  | 30.318 |

Déchets:
- pose: mt27ess200c; facteur de déchet 0.0275

## Ressources

**mt27ess200c** l Émail synthétique à séchage rapide
Données techniques: Coût énergétique 48.673 MJ; Émission de CO2 2.569 kg; Code CED 08 01 11; Masse de l'élément 1.09 kg; Volume 0.001211 m3
Déchets:
- emballage: re150104 Emballages métalliques. (composant de déchet); quantité 0.057 kg; Code CED 15 01 04; Masse de l'élément 1 kg; Volume 0.001667 m3
