# Peinture plastique avec texture lisse

- Propriété du fichier: CYPE INGENIEROS, S.A.
- Format: FIEBDC-3/2002
- Devise: EUR
- Coûts indirects: 3.00 %
- Frais généraux: 13.00 %
- Bénéfice: 6.00 %
- TVA: 20.00 %

**FPE010** m² Peinture plastique avec texture lisse, couleur blanche, finition mate, sur support prélaqué et/ou peint avec au moins 10% de la surface oxydée ou en mauvais état, de métal, lavé à haute pression avec de l'eau et une solution d'eau et d'eau de javel à 10%, rincé et séché, avec brossage et ponçage des zones oxydées ou en mauvais état, application d'une couche d'apprêt avec peinture plastique et deux couches de finition avec peinture plastique (rendement: 0,25 l/m² chaque couche).
Réalisation d'une couche de peinture plastique avec texture lisse, couleur blanche, finition mate, sur support de métal, par application d'une couche d'apprêt avec peinture plastique, avec une épaisseur minimale de film sec de 50 microns (rendement: 0,25 l/m²) et deux couches de finition avec peinture plastique, à base de copolymères acryliques en dispersion aqueuse, dioxyde de titane, pigments de type "extenseur" sélectionnés et pigments anticorrosion, exempt de plomb et de chromates, avec une épaisseur minimale de film sec de 240 microns par couche (rendement: 0,25 l/m² chaque couche). Comprend la préparation du support par lavé à haute pression avec de l'eau et une solution d'eau et d'eau de javel à 10%, rincé et séché, avec brossage et ponçage des zones oxydées ou en mauvais état.
Inclut: Préparation et nettoyage du support. Application de la couche d'impression. Application des couches de finition.
Critère de métré de projet: Surface mesurée selon documentation graphique du Projet, avec le même critère que le support base.
Critère de mesure de l'ouvrage: On mesurera la surface réellement exécutée selon les spécifications du Projet, avec le même critère que le support de base.

| Code | U | Désignation | Quantité | Prix | Montant |
|---|---|---|---|---|---|
| mt27pfj130a | l | Solution d'eau et de javel à 10%. (matériau) | 0.300 | 5.00 | 1.50 |
| mt27pir090aa | l | Peinture plastique à base de copolymères acryliques en dispersion aqueuse, dioxyde de titane, pigments de type "extenseur" sélectionnés et pigments anticorrosion, exempt de plomb et de chromates, couleur blanche, finition mate, texture lisse, antimoisissure et résistante aux rayons UV, à appliquer pistolet. (matériau) | 0.750 | 14.07 | 10.55 |
| mq07ple010bg | U | Location par jour de nacelle élévatrice à bras articulé, moteur diesel, de 16 m de hauteur maximale de travail, y compris la maintenance et l'assurance de responsabilité civile. (matériel) | 0.010 | 120.31 | 1.20 |
| mo038 | h | Compagnon professionnel III/CP2 peintre. (main-d'œuvre) | 0.283 | 24.67 | 6.98 |
| mo076 | h | Ouvrier professionnel II/OP peintre. (main-d'œuvre) | 0.283 | 21.93 | 6.21 |
| % | % | Coûts directs complémentaires | 2 % | 26.44 | 0.53 |
|  |  | Coûts directs |  |  | 26.97 |
