# Plancher technique continu en plaques de plâtre avec fibre

- Propriété du fichier: CYPE Ingenieros S.A.
- Format: FIEBDC-3/2016
- Logiciel: Générateur de prix de la construction. CYPE Ingenieros, S.A.
- Date: 28/11/2022
- Devise: EUR
- Coûts indirects: 3 %
- Frais généraux: 13 %
- Bénéfice: 6 %
- TVA: 20 %

## F Aménagements et finitions

### FS Revêtements de sols

#### FSA Bases de revêtement

**FSA100** m² Plancher technique continu en plaques de plâtre avec fibre.
Plancher technique continu constitué de plaques de plâtre renforcé avec des fibres, de 1200x600 mm et 38 mm d'épaisseur, à bords longitudinaux à rainure et languette, appuyées sur plots réglables en acier galvanisé, pour des hauteurs comprises entre 30 et 40 mm, fixés sur la surface d'appui avec un adhésif. Comprend les cadres pour les bouches d'inspection, la préparation de la surface d'appui des plots par aspiration et nettoyage des restes d'ouvrage, l'impression de la surface base, l'implantation et la fixation des plots au sol avec de la colle, la mise en place des bossages sur les plots et la fixation du filet qui régule sa hauteur avec de la colle, la bande périmétrique de laine de roche pour la désolidarisation du périmètre, l'union des plaques à l'aide d'une colle à joints, appliqué sur la zone d'assemblage et d'impression de la surface, pour réduire l'absorption et améliorer l'adhérence. Totalement monté et préparé pour supporter un revêtement (non compris dans ce prix).
Inclut: Impression de la surface de base. Implantation des axes des plots et marquage des niveaux. Mise en place, nivellement et fixation des plots. Mise en place des plaques. Impression de la surface de finition.
Critère pour le métré: Surface utile, mesurée selon documentation graphique du Projet. Le métré par casses et découpes n'a pas été augmenté, puisque 5% de pièces de plus ont été considérées dans la décomposition.
Critère pour le mémoire: On mesurera la surface réellement exécutée selon les spécifications du Projet.

| Code | U | Désignation | Quantité | Prix | Montant |
|---|---|---|---|---|---|
| mt12pik040b | kg | Impression, pour réduire l'absorption et améliorer l'adhérence, à base de résines synthétiques en dispersion aqueuse et pigments, sans dissolvants. (matériau) | 0.32 | 0.56 | 0.179 |
| mt12psk040b | m | Bande périmétrique en laine de roche de 12 mm d'épaisseur, 100 mm de largeur et 1200 mm de longueur. (matériau) | 1 | 7.67 | 7.670 |
| mt12psk080a | U | Cartouche de 600 cm³ de colle, pour fixation de plots réglables à la surface d'appui. (matériau) | 0.01 | 11.89 | 0.119 |
| mt12psk060a | U | Plot réglable en acier galvanisé, pour des hauteurs comprises entre 30 et 40 mm. Comprend accessoires. (matériau) | 3 | 1.14 | 3.420 |
| mt12psk050nf | m² | Plaque de plâtre renforcé avec des fibres, de 1200x600 mm et de 38 mm d'épaisseur, à bords longitudinaux à rainure et languette, pour application dans les sols techniques continus; classement 5/2/A/1, selon NF EN 12825. (matériau) | 1.05 | 85.55 | 89.828 |
| mt12psk070a | U | Cartouche de 600 ml de colle pour joints. (matériau) | 0.07 | 13.5 | 0.945 |
| mo011 | h | Compagnon professionnel III/CP2 monteur. (main-d'œuvre) | 0.35 | 26.62 | 9.317 |
| mo080 | h | Ouvrier professionnel II/OP monteur. (main-d'œuvre) | 0.35 | 22.91 | 8.019 |
| % | % | Frais de chantier des unités d'ouvrage | 2 % | 119.497 | 2.390 |
|  |  | Coûts directs |  |  | 121.887 |

Déchets:
- pose: mt12pik040b; facteur de déchet 0.06
- pose: mt12psk040b Bande périmétrique en laine de roche de 12 mm d'épaisseur, 100 mm de largeur et 1200 mm de longueur; facteur de déchet 0.05922
- pose: mt12psk050nf; facteur de déchet 0.018

## Ressources

**mt12pik040b** kg Impression, pour réduire l'absorption et améliorer l'adhérence
Données techniques: Coût énergétique 0.291 MJ; Émission de CO2 0.014 kg; Code CED 17 09 04; Masse de l'élément 1 kg; Volume 0.000667 m3
Déchets:
- emballage: re170203 Plastique. (composant de déchet); quantité 0.003 kg; Code CED 17 02 03; Masse de l'élément 1 kg; Volume 0.001667 m3

**mt12psk040b** m Bande périmétrique en laine de roche de 12 mm d'épaisseur, 100 mm de largeur et 1200 mm de longueur
Données techniques: Coût énergétique 3.037 MJ; Émission de CO2 0.082 kg; Code CED 17 06 04; Masse de l'élément 0.05 kg; Volume 0.000083 m3
Déchets:
- emballage: re170203 Plastique; quantité 0.002 kg

**mt12psk050nf** m² Plaque de plâtre renforcé avec des fibres
Données techniques: Coût énergétique 1340.713 MJ; Émission de CO2 19.962 kg; Code CED 17 08 02; Masse de l'élément 51 kg; Volume 0.051 m3
Déchets:
- emballage: re170203 Plastique; quantité 0.015 kg
