# Couche mince de mortier autonivelant de sulfate calcique, prêt à l'emploi

- Propriété du fichier: CYPE Ingenieros S.A.
- Format: FIEBDC-3/2016
- Logiciel: Générateur de prix de la construction. CYPE Ingenieros, S.A.
- Date: 12/06/2024
- Devise: EUR
- Coûts indirects: 3 %
- Frais généraux: 13 %
- Bénéfice: 6 %
- TVA: 20 %

## F Aménagements et finitions

### FS Revêtements de sols

#### FSN Nivellement

**FSN030** m² Couche mince de mortier autonivelant de sulfate calcique, prêt à l'emploi.
Couche mince de mortier autonivelant, CA - C30 - F6 selon NF EN 13813, de 12 mm d'épaisseur, appliquée mécaniquement, pour la régularisation et le nivellement de la surface support intérieure en béton ou en mortier, application préalable d'impression régulatrice d'absorption, préparée pour recevoir revêtement de sol en liège, en bois, laminé, flexible ou textile. Comprend la bande de panneau rigide en polystyrène expansé pour la préparation des joints de dilatation périphériques.
Critère d'évaluation économique: Le prix ne comprend ni le support en béton ni le revêtement.
Inclut: Implantation et marquage des niveaux de finition. Préparation des joints périphériques de dilatation. Application de la couche d'apprêt. Déversement et extension du mélange. Séchage du mortier.
Critère pour le métré: Surface mesurée selon documentation graphique du Projet.
Critère pour le mémoire: On mesurera la surface réellement exécutée selon les spécifications du Projet, en déduisant la surface occupée par les poteaux situés dans le périmètre.

| Code | U | Désignation | Quantité | Prix | Montant |
|---|---|---|---|---|---|
| mt09moc005b | kg | Impression régulatrice d'absorption, pour la fixation de supports désagrégeables et améliorer l'adhérence des supports absorbants. (matériau) | 0.2 | 7.97 | 1.594 |
| mt09mal021a | m³ | Mortier autonivelant, CA - C30 - F6 selon NF EN 13813, à base de sulfate calcaire, pour épaisseurs de 2,5 à 7,0 cm, utilisé en nivellement des revêtement. (matériau) | 0.012 | 384.61 | 4.615 |
| mt16pea020a | m² | Panneau rigide en polystyrène expansé, selon NF EN 13163, usinage latéral droit, de 10 mm d'épaisseur, résistance thermique 0,25 m²K/W, conductivité thermique 0,036 W/(mK), pour joint de dilatation. (matériau) | 0.1 | 0.92 | 0.092 |
| mq06pym020 | h | Mélangeuse-pompeuse pour mortiers autonivelants. (matériel) | 0.05 | 10.91 | 0.546 |
| mo031 | h | Compagnon professionnel III/CP2 chapiste. (main-d'œuvre) | 0.03 | 29.25 | 0.878 |
| mo069 | h | Ouvrier professionnel II/OP chapiste. (main-d'œuvre) | 0.05 | 26.02 | 1.301 |
| % | % | Frais de chantier des unités d'ouvrage | 2 % | 9.026 | 0.181 |
|  |  | Coûts directs |  |  | 9.207 |

Déchets:
- pose: mt09moc005b; facteur de déchet 0.03
- pose: mt09mal021a; facteur de déchet 0.0036
- pose: mt16pea020a; facteur de déchet 0.048

## Ressources

**mt09moc005b** kg Impression régulatrice d'absorption
Données techniques: Coût énergétique 75.527 MJ; Émission de CO2 2.872 kg; Code CED 17 09 04; Masse de l'élément 1 kg; Volume 0.000667 m3
Déchets:
- emballage: re170203 Plastique. (composant de déchet); quantité 0.003 kg; Code CED 17 02 03; Masse de l'élément 1 kg; Volume 0.001667 m3

**mt09mal021a** m³ Mortier autonivelant
Données techniques: Coût énergétique 1365.000 MJ; Émission de CO2 105.000 kg; Code CED 17 01 01; Masse de l'élément 2100 kg; Volume 1.4 m3

**mt16pea020a** m² Panneau rigide en polystyrène expansé
Données techniques: Coût énergétique 29.913 MJ; Émission de CO2 1.057 kg; Code CED 17 06 04; Masse de l'élément 0.3 kg; Volume 0.0005 m3
Déchets:
- emballage: re170203 Plastique; quantité 0.024 kg
