# Panne de bois scié de pin de Monterey (Pinus radiata)

- Propriété du fichier: CYPE INGENIEROS, S.A.
- Format: FIEBDC-3/2002
- Devise: EUR
- Coûts indirects: 3.00 %
- Frais généraux: 13.00 %
- Bénéfice: 6.00 %
- TVA: 20.00 %

**GCB030** m Panne de bois scié de pin de Monterey (Pinus radiata), de 7x15 cm de section et jusqu'à 5 m de longueur; classe résistante C24, protection du bois de classe de pénétration NP5 et NP6, travaillée en atelier.
Panne de bois scié de pin de Monterey (Pinus radiata), finition brossée, de 7x15 cm de section et jusqu'à 5 m de longueur, pour applications structurales; classe résistante C24 selon NF EN 338 et NF EN 1912, protection face aux agents biotiques qui correspondent à la classe de pénétration NP5 et NP6 (sur tout l'aubier et jusqu'à 6 mm sur le duramen exposé) selon NF EN 351-1. Comprend les découpes, les entailles pour un assemblage correct, le nivellement et la mise en place des éléments d'attache et de renfort. Travaillée en atelier et mise en place in situ.
Inclut: Implantation des pannes sur les fermes. Présentation des pannes sur les fermes. Mise en place et nivellement. Fixation des fermes.
Critère de métré de projet: Longueur mesurée aux axes en projection horizontale, selon documentation graphique du Projet, y compris les appuis.
Critère de mesure de l'ouvrage: On mesurera, en projection horizontale, aux axes, la longueur réellement exécutée selon les spécifications du Projet, y compris les appuis.

| Code | U | Désignation | Quantité | Prix | Montant |
|---|---|---|---|---|---|
| mt07mee020hi | m | Panne de bois scié de pin de Monterey (Pinus radiata), finition brossée, de 7x15 cm de section et jusqu'à 5 m de longueur, pour applications structurales; classe résistante C24 selon NF EN 338 et NF EN 1912, protection face aux agents biotiques qui correspondent à la classe de pénétration NP5 et NP6 (sur tout l'aubier et jusqu'à 6 mm sur le duramen exposé) selon NF EN 351-1, travaillée en atelier. (matériau) | 1.000 | 4.99 | 4.99 |
| mo048 | h | Compagnon professionnel III/CP2 charpentier bois. (main-d'œuvre) | 0.069 | 25.90 | 1.79 |
| mo095 | h | Ouvrier professionnel II/OP charpentier bois. (main-d'œuvre) | 0.034 | 23.03 | 0.78 |
| % | % | Coûts directs complémentaires | 2 % | 7.56 | 0.15 |
|  |  | Coûts directs |  |  | 7.71 |
