# Platelage de base de revêtement

- Propriété du fichier: CYPE INGENIEROS, S.A.
- Format: FIEBDC-3/2002
- Devise: EUR
- Coûts indirects: 3.00 %
- Frais généraux: 13.00 %
- Bénéfice: 6.00 %
- TVA: 20.00 %

**GPO050** m² Platelage de base de revêtement, de panneaux contreplaqués, type NF Extérieur CTB-X et à bords soignés, de 18 mm d'épaisseur, avec le traitement adapté, avec classe d'emploi 2 selon NF EN 335, classe E1 en émission de formaldéhyde, fixé avec clous, en acier galvanisé à haute adhérence.
Platelage de base de revêtement, de panneaux contreplaqués, type NF Extérieur CTB-X et à bords soignés, de 18 mm d'épaisseur, avec le traitement adapté, avec classe d'emploi 2 selon NF EN 335, classe E1 en émission de formaldéhyde, fixé avec clous, en acier galvanisé à haute adhérence.
Inclut: Implantation des pièces. Fixation des panneaux au support de base.
Critère pour le métré: Surface mesurée selon documentation graphique du Projet.
Critère pour le mémoire: On mesurera la surface réellement exécutée selon les spécifications du Projet.

| Code | U | Désignation | Quantité | Prix | Montant |
|---|---|---|---|---|---|
| mt07tdm020m | m² | Panneau contreplaqué, type NF Extérieur CTB-X et à bords soignés, de 18 mm d'épaisseur, avec le traitement adapté, avec classe d'emploi 2 selon NF EN 335, classe E1 en émission de formaldéhyde. (matériau) | 1.050 | 22.70 | 23.84 |
| mt07emr111d | U | Clou, de 4 mm de diamètre et 75 mm de longueur, en acier galvanisé à haute adhérence. (matériau) | 9.000 | 0.08 | 0.72 |
| mo048 | h | Compagnon professionnel III/CP2 charpentier bois. (main-d'œuvre) | 0.140 | 26.79 | 3.75 |
| mo095 | h | Ouvrier professionnel II/OP charpentier bois. (main-d'œuvre) | 0.140 | 23.79 | 3.33 |
| % | % | Frais de chantier des unités d'ouvrage | 2 % | 31.64 | 0.63 |
|  |  | Coûts directs |  |  | 32.27 |
