# Platelage apparent pour plancher

- Propriété du fichier: CYPE INGENIEROS, S.A.
- Format: FIEBDC-3/2002
- Devise: EUR
- Coûts indirects: 3.00 %
- Frais généraux: 13.00 %
- Bénéfice: 6.00 %
- TVA: 20.00 %

**GPO060** m² Platelage apparent pour plancher, de planches en bois de mélèze d'Europe (Larix decidua) sans défauts, avec à rainure et languette, de 90 mm de largeur et 22 mm d'épaisseur, fixées avec clous en fer sur des lambourdes en bois. Mise en place à coupe de pierre.
Platelage apparent pour plancher, de planches en bois de mélèze d'Europe (Larix decidua) sans défauts, avec à rainure et languette, de 90 mm de largeur et 22 mm d'épaisseur, fixées avec clous en fer sur des lambourdes en bois. Mise en place à coupe de pierre.
Inclut: Implantation des axes des lambourdes et marquage des niveaux. Mise en place, nivellement et fixation de lambourdes. Implantation des planches. Fijación des planches aux lambourdes.
Critère pour le métré: Surface mesurée selon documentation graphique du Projet, en déduisant les ouvertures de surface supérieure à 1 m².
Critère pour le mémoire: On mesurera la surface réellement exécutée selon les spécifications du Projet, en déduisant les ouvertures de surface supérieure à 1 m².

| Code | U | Désignation | Quantité | Prix | Montant |
|---|---|---|---|---|---|
| mt07mee515aa | m² | Planche en bois de mélèze d'Europe (Larix decidua) sans défauts, avec à rainure et languette, de 90 mm de largeur et 22 mm d'épaisseur. (matériau) | 1.000 | 35.00 | 35.00 |
| mt07mee202i | m | Lambourde de 50x50 mm de section, en bois de sapin rouge (Picea abies) traité en autoclave, avec classe d'emploi 3 selon NF EN 335. (matériau) | 3.000 | 3.63 | 10.89 |
| mt50spa102 | kg | Clous en fer. (matériau) | 0.300 | 1.04 | 0.31 |
| mo048 | h | Compagnon professionnel III/CP2 charpentier bois. (main-d'œuvre) | 0.400 | 26.79 | 10.72 |
| mo095 | h | Ouvrier professionnel II/OP charpentier bois. (main-d'œuvre) | 0.400 | 23.79 | 9.52 |
| % | % | Frais de chantier des unités d'ouvrage | 2 % | 66.44 | 1.33 |
|  |  | Coûts directs |  |  | 67.77 |
