# Démontage d'un appareillage électrique de surface pour extérieur, avec des moyens manuels, et chargement manuel dans le camion ou la benne

- Propriété du fichier: CYPE INGENIEROS, S.A.
- Format: FIEBDC-3/2002
- Devise: EUR
- Coûts indirects: 3.00 %
- Frais généraux: 13.00 %
- Bénéfice: 6.00 %
- TVA: 20.00 %

**TLD090** U Démontage d'un appareillage électrique de surface pour extérieur, avec des moyens manuels, et chargement manuel dans le camion ou la benne.
Démontage d'un appareillage électrique de surface pour extérieur, avec des moyens manuels, et chargement manuel dans le camion ou la benne.
Inclut: Démontage de l'élément. Retrait et stockage du matériau démonté. Nettoyage des restes d'ouvrage. Chargement manuel du matériau démonté et des restes d'ouvrage dans le camion ou la benne.
Critère pour le métré: Nombre d'unités prévues, selon documentation graphique du Projet.
Critère pour le mémoire: On mesurera le nombre d'unités réellement démontées selon les spécifications du Projet.

| Code | U | Désignation | Quantité | Prix | Montant |
|---|---|---|---|---|---|
| mo102 | h | Ouvrier professionnel II/OP électricien. (main-d'œuvre) | 0.061 | 22.62 | 1.38 |
| % | % | Frais de chantier des unités d'ouvrage | 2 % | 1.38 | 0.03 |
|  |  | Coûts directs |  |  | 1.41 |
