# Module de purification de l'air pour récupérateur de chaleur air-air

- Propriété du fichier: CYPE Ingenieros S.A.
- Format: FIEBDC-3/2016
- Logiciel: Générateur de prix de la construction. CYPE Ingenieros, S.A.
- Date: 06/12/2022
- Devise: EUR
- Coûts indirects: 3 %
- Frais généraux: 13 %
- Bénéfice: 6 %
- TVA: 20 %

## T Équipements techniques

### TV Climatisation et ventilation

#### TVA Distribution d'air

**TVA490** U Module de purification de l'air pour récupérateur de chaleur air-air.
Module de purification de l'air pour récupérateur de chaleur air-air, avec destruction de la charge virale et bactérienne, suppression des contaminants et réduction d'odeurs désagréables, via un ioniseur à plasma par photocatalyse avec une lampe UV, plage de débit d'air de 4000 à 6500 m³/h, débit d'air nominal 4900 m³/h, débit d'air minimal 3000 m³/h, débit d'air maximum 6500 m³/h, perte de charge sans filtre 10 Pa, perte de charge avec filtre 90 Pa, consommation d'électricité sans filtre 48 W, consommation d'électricité avec filtre 300 W, alimentation monophasée à 230 V, réduction moyenne de la charge virale supérieure à 98%, réduction de la charge bactérienne supérieure à 97% et réduction moyenne de 50% des composés organiques volatils.
Inclut: Mise en place et fixation. Connexion et contrôle de son bon fonctionnement.
Critère pour le métré: Nombre d'unités prévues, selon documentation graphique du Projet.
Critère pour le mémoire: On mesurera le nombre d'unités réellement exécutées selon les spécifications du Projet.

| Code | U | Désignation | Quantité | Prix | Montant |
|---|---|---|---|---|---|
| mt42lmf605s | U | Module de purification de l'air pour récupérateur de chaleur air-air, avec destruction de la charge virale et bactérienne, suppression des contaminants et réduction d'odeurs désagréables, via un ioniseur à plasma par photocatalyse avec une lampe UV, plage de débit d'air de 4000 à 6500 m³/h, débit d'air nominal 4900 m³/h, débit d'air minimal 3000 m³/h, débit d'air maximum 6500 m³/h, perte de charge sans filtre 10 Pa, perte de charge avec filtre 90 Pa, consommation d'électricité sans filtre 48 W, consommation d'électricité avec filtre 300 W, alimentation monophasée à 230 V, réduction moyenne de la charge virale supérieure à 98%, réduction de la charge bactérienne supérieure à 97% et réduction moyenne de 50% des composés organiques volatils. (matériau) | 1 | 13021.1 | 13021.100 |
| mo005 | h | Compagnon professionnel III/CP2 installateur de climatisation. (main-d'œuvre) | 0.2 | 26.62 | 5.324 |
| mo104 | h | Ouvrier professionnel II/OP installateur de climatisation. (main-d'œuvre) | 0.2 | 22.88 | 4.576 |
| % | % | Frais de chantier des unités d'ouvrage | 2 % | 13031.000 | 260.620 |
|  |  | Coûts directs |  |  | 13291.620 |
