# Équipement parcours santé séniors, type volant barreur

- Propriété du fichier: CYPE Ingenieros S.A.
- Format: FIEBDC-3/2016
- Logiciel: Générateur de prix de la construction. CYPE Ingenieros, S.A.
- Date: 13/06/2024
- Devise: EUR
- Coûts indirects: 3 %
- Frais généraux: 13 %
- Bénéfice: 6 %
- TVA: 20 %

## M Mobilier urbain

### MB Parcours santé

#### MBB Pour les séniors

**MBB020** U Équipement parcours santé séniors, type volant barreur.
Équipement parcours santé, type volant barreur, pour deux utilisateurs, de tube en acier galvanisé peint au four, de 100x133x135 cm. Mise en place: avec des chevilles chimiques, sur une base de béton.
Inclut: Implantation. Excavation. Bétonnage de la base d'appui. Fixation de l'équipement parcours santé.
Critère pour le métré: Nombre d'unités prévues, selon documentation graphique du Projet.
Critère pour le mémoire: On mesurera le nombre d'unités réellement exécutées selon les spécifications du Projet.

| Code | U | Désignation | Quantité | Prix | Montant |
|---|---|---|---|---|---|
| mt10hmf030p | m³ | Béton massif C20/25 (X0(F); D20; S2; Cl 1,0), prêt à l'emploi, selon NF EN 206. (matériau) | 0.113 | 117.49 | 13.276 |
| mt50spl105b | U | Fixation composée d'une cheville chimique, d'une rondelle et d'une vis en acier. (matériau) | 4 | 5.82 | 23.280 |
| mt52jbs020h | U | Équipement parcours santé, type volant barreur, pour deux utilisateurs, constitué de poteau de tube en acier galvanisé peint au four, quatre roues en acier galvanisé avec poignées en plastique, structure support tubulaire pour la fixation des roues au poteau, plaque de base avec quatre points d'ancrage, cache antivandalisme pour la protection des ancrages, vis d'acier galvanisé et écrous autobloquants, de 100x133x135 cm, avec zone d sécurité de 9 m²; pour la réalisation d'exercices d'amélioration de la coordination et du renforcement de la musculature des épaules et l'amélioration de la flexibilité des articulations des épaules, poignets, coudes et clavicules chez les séniors. (matériau) | 1 | 882.25 | 882.250 |
| mo041 | h | Compagnon professionnel III/CP2 VRD espaces publics. (main-d'œuvre) | 1.87 | 29.25 | 54.698 |
| mo087 | h | Ouvrier professionnel II/OP VRD espaces publics. (main-d'œuvre) | 1.87 | 26.02 | 48.657 |
| % | % | Frais de chantier des unités d'ouvrage | 2 % | 1022.161 | 20.443 |
|  |  | Coûts directs |  |  | 1042.604 |

Déchets:
- pose: mt10hmf030p Béton massif C20/25 (X0(F); D20; S2; Cl 1,0), prêt à l'emploi, selon NF EN 206; facteur de déchet 0.00107478

## Ressources

**mt10hmf030p** m³ Béton massif C20/25 (X0(F); D20; S2; Cl 1,0), prêt à l'emploi, selon NF EN 206
Données techniques: Coût énergétique 1840.000 MJ; Émission de CO2 230.000 kg; Code CED 17 01 01; Masse de l'élément 2300 kg; Volume 1.533333 m3

**mt52jbs020h** U Équipement parcours santé
Données techniques: Coût énergétique 1286.888 MJ; Émission de CO2 109.969 kg
Déchets:
- emballage: re150101 Emballages en papier et en carton. (composant de déchet); quantité 1.479 kg; Code CED 15 01 01; Masse de l'élément 1 kg; Volume 0.001333 m3
