# Équipement parcours santé séniors, type volant barreur

- Propriété du fichier: CYPE Ingenieros S.A.
- Format: FIEBDC-3/2016
- Logiciel: Générateur de prix de la construction. CYPE Ingenieros, S.A.
- Date: 13/06/2024
- Devise: EUR
- Coûts indirects: 3 %
- Frais généraux: 13 %
- Bénéfice: 6 %
- TVA: 20 %

## M Mobilier urbain

### MB Parcours santé

#### MBB Pour les séniors

**MBB020** U Équipement parcours santé séniors, type volant barreur.
Équipement parcours santé, type volant barreur, pour un utilisateur, de tube en acier galvanisé peint au four, de 100x72x140 cm. Mise en place: avec des chevilles chimiques, sur une surface de base.
Critère d'évaluation économique: Le prix ne comprend pas la surface base.
Inclut: Implantation. Fixation de l'équipement parcours santé.
Critère pour le métré: Nombre d'unités prévues, selon documentation graphique du Projet.
Critère pour le mémoire: On mesurera le nombre d'unités réellement exécutées selon les spécifications du Projet.

| Code | U | Désignation | Quantité | Prix | Montant |
|---|---|---|---|---|---|
| mt50spl105b | U | Fixation composée d'une cheville chimique, d'une rondelle et d'une vis en acier. (matériau) | 4 | 5.82 | 23.280 |
| mt52jbs020a | U | Équipement parcours santé, type volant barreur, pour un utilisateur, constitué de poteau de tube en acier galvanisé peint au four, deux roues en acier galvanisé avec poignées en plastique, structure support tubulaire pour la fixation des roues au poteau, plaque de base avec quatre points d'ancrage, cache antivandalisme pour la protection des ancrages, vis d'acier galvanisé et écrous autobloquants, de 100x72x140 cm, avec zone d sécurité de 6 m²; pour la réalisation d'exercices d'amélioration de la coordination et du renforcement de la musculature des épaules et l'amélioration de la flexibilité des articulations des épaules, poignets, coudes et clavicules chez les séniors. (matériau) | 1 | 538.67 | 538.670 |
| mo041 | h | Compagnon professionnel III/CP2 VRD espaces publics. (main-d'œuvre) | 1.65 | 29.25 | 48.263 |
| mo087 | h | Ouvrier professionnel II/OP VRD espaces publics. (main-d'œuvre) | 1.65 | 26.02 | 42.933 |
| % | % | Frais de chantier des unités d'ouvrage | 2 % | 653.146 | 13.063 |
|  |  | Coûts directs |  |  | 666.209 |

## Ressources

**mt52jbs020a** U Équipement parcours santé
Données techniques: Coût énergétique 1161.136 MJ; Émission de CO2 99.274 kg
Déchets:
- emballage: re150101 Emballages en papier et en carton. (composant de déchet); quantité 1.399 kg; Code CED 15 01 01; Masse de l'élément 1 kg; Volume 0.001333 m3
